# Impermeabilización de muro de concreto en contacto con el terreno, por su cara exterior, con geocompuesto de bentonita de sodio

- Propiedad del archivo: CYPE Ingenieros S.A.
- Formato: FIEBDC-3/2016
- Programa: Generador de precios de la construcción. CYPE Ingenieros, S.A.
- Fecha: 30/05/2025
- Ámbito geográfico: México
- Divisa: MXN
- Costes indirectos: 3 %
- Gastos generales: 13 %
- Beneficio industrial: 6 %
- IVA: 16 %

## N Aislamientos e impermeabilizaciones

### NI Impermeabilizaciones

#### NIM Muros en contacto con el terreno

**NIM012** m² Impermeabilización de muro de concreto en contacto con el terreno, por su cara exterior, con geocompuesto de bentonita de sodio.
Impermeabilización de muro de concreto en contacto con el terreno, por su cara exterior, con geocompuesto de bentonita de sodio, de 6 mm de espesor, formado por un geotextil no tejido de polipropileno, de 200 g/m², 5 kg/m² de gránulos de bentonita de sodio natural y un geotextil tejido de polipropileno, de 110 g/m², colocado con solapes, fijado con rosetas sobre el muro descimbrado. Incluso bentonita granular, para el sellado de juntas en puntos singulares y fleje de acero galvanizado para remate superior.
Incluye: Limpieza y preparación de la superficie. Extendido y fijación del geocompuesto. Relleno, con bentonita granular, del perímetro y de los encuentros con elementos pasantes.
Criterio de cuantificación de proyecto: Superficie medida según documentación gráfica de Proyecto.
Criterio de cuantificación de obra: Se medirá la superficie realmente ejecutada según especificaciones de Proyecto, incluyendo las entregas y los solapes.

| Código | Ud | Descripción | Rendimiento | Precio | Importe |
|---|---|---|---|---|---|
| mt08var015 | kg | Bentonita de sodio granular. (material) | 0.13 | 26.03 | 3.384 |
| mt15iea010g | m² | Geocompuesto de bentonita de sodio, de 6 mm de espesor, formado por un geotextil no tejido de polipropileno, de 200 g/m², 5 kg/m² de gránulos de bentonita de sodio natural y un geotextil tejido de polipropileno, de 110 g/m². (material) | 1.15 | 123.55 | 142.083 |
| mt15pao010b | Ud | Roseta, para fijación de geocompuesto de bentonita. (material) | 7 | 0.61 | 4.270 |
| mt08eme051b | m | Fleje de acero galvanizado, de fijación. (material) | 1 | 4.38 | 4.380 |
| mo032 | h | Oficial aplicador de productos impermeabilizantes. (mano de obra) | 0.202 | 127.32 | 25.719 |
| mo070 | h | Ayudante aplicador de productos impermeabilizantes. (mano de obra) | 0.202 | 77.51 | 15.657 |
| % | % | Herramienta menor | 2 % | 195.493 | 3.910 |
|  |  | Costes directos |  |  | 199.403 |

Residuos:
- colocación: mt08var015 Bentonita de sodio granular; factor de residuo 0.007
- colocación: mt15iea010g; factor de residuo 0.03
- colocación: mt08eme051b Fleje de acero galvanizado, de fijación; factor de residuo 1

## Recursos

**mt08var015** kg Bentonita de sodio granular
Datos técnicos: Coste energético 0.100 MJ; Emisión de CO2 0.010 kg; Código LER 01 04 09; Masa del elemento 1 kg; Volumen 0.000625 m3

**mt15iea010g** m² Geocompuesto de bentonita de sodio
Datos técnicos: Coste energético 35.895 MJ; Emisión de CO2 1.222 kg; Código LER 17 06 04; Masa del elemento 5.75 kg; Volumen 0.009583 m3
Residuos:
- embalaje: re170203 Plástico. (componente de residuo); rendimiento 0.034 kg; Código LER 17 02 03; Masa del elemento 1 kg; Volumen 0.001667 m3

**mt08eme051b** m Fleje de acero galvanizado, de fijación
Datos técnicos: Coste energético 5.62e-05 MJ; Emisión de CO2 2.28e-06 kg; Código LER 17 04 05; Masa del elemento 0.000004 kg
