# Encuentro de techumbre plana transitable, no ventilada con coladera. Impermeabilización con mantos prefabricados asfálticos

- Propiedad del archivo: CYPE Ingenieros S.A.
- Formato: FIEBDC-3/2016
- Programa: Generador de precios de la construcción. CYPE Ingenieros, S.A.
- Fecha: 23/05/2024
- Ámbito geográfico: México
- Divisa: MXN
- Costes indirectos: 3 %
- Gastos generales: 13 %
- Beneficio industrial: 6 %
- IVA: 16 %

## Q Techumbres

### QA Planas transitables, no ventiladas

#### QAF Puntos singulares

**QAF030** Ud Encuentro de techumbre plana transitable, no ventilada con coladera. Impermeabilización con mantos prefabricados asfálticos.
Encuentro de techumbre plana transitable, no ventilada, con piso flotante aislante, tipo invertida, sin aislante térmico adicional con coladera de salida vertical, realizando un rebaje en el soporte alrededor de la coladera, en el que se recibirá la impermeabilización formada por: pieza de refuerzo de manto prefabricado de betún modificado con elastómero SBS, de 3,5 mm de espesor, con armado de fieltro de poliéster no tejido de 160 g/m², de superficie no protegida, totalmente adherido al soporte con soplete, previa imprimación con emulsión asfáltica aniónica con cargas, y colocación de coladera de caucho EPDM, de salida vertical, de 110 mm de diámetro, con rejilla plana de caucho EPDM, íntegramente adherida a la pieza de refuerzo anterior con soplete.
Incluye: Ejecución de rebaje del soporte alrededor de la coladera. Limpieza y preparación de la superficie. Aplicación de la emulsión asfáltica. Colocación de la pieza de refuerzo. Colocación de la coladera.
Criterio de cuantificación de proyecto: Número de unidades previstas, según documentación gráfica de Proyecto.
Criterio de cuantificación de obra: Se medirá el número de unidades realmente ejecutadas según especificaciones de Proyecto.

| Código | Ud | Descripción | Rendimiento | Precio | Importe |
|---|---|---|---|---|---|
| mt14iea020c | kg | Emulsión asfáltica aniónica con cargas. (material) | 0.3 | 97.72 | 29.316 |
| mt14lba010g | m² | Manto prefabricado de betún modificado con elastómero SBS, de 3,5 mm de espesor, masa nominal 4 kg/m², con armado de fieltro de poliéster no tejido de 160 g/m², de superficie no protegida. (material) | 1.05 | 205.22 | 215.481 |
| mt15acc050zh | Ud | Coladera de caucho EPDM, de salida vertical, de 110 mm de diámetro, con rejilla plana de caucho EPDM. (material) | 1 | 285.15 | 285.150 |
| mo029 | h | Oficial aplicador de membranas y mantos impermeabilizantes. (mano de obra) | 0.404 | 119.98 | 48.472 |
| mo067 | h | Ayudante aplicador de membranas y mantos impermeabilizantes. (mano de obra) | 0.404 | 73.05 | 29.512 |
| mo008 | h | Oficial plomero. (mano de obra) | 0.417 | 123.28 | 51.408 |
| % | % | Herramienta menor | 2 % | 659.339 | 13.187 |
|  |  | Costes directos |  |  | 672.526 |

Residuos:
- colocación: mt14iea020c Emulsión asfáltica aniónica con cargas; factor de residuo 0.007
- colocación: mt14lba010g; factor de residuo 0.0649432

## Recursos

**mt14iea020c** kg Emulsión asfáltica aniónica con cargas
Datos técnicos: Coste energético 31.940 MJ; Emisión de CO2 0.230 kg; Código LER 17 03 02; Masa del elemento 1 kg; Volumen 0.001 m3

**mt14lba010g** m² Manto prefabricado de betún modificado con elastómero SBS
Datos técnicos: Coste energético 233.484 MJ; Emisión de CO2 6.574 kg; Código LER 17 03 02; Masa del elemento 4 kg; Volumen 0.004 m3
Residuos:
- embalaje: re170203 Plástico. (componente de residuo); rendimiento 0.053 kg; Código LER 17 02 03; Masa del elemento 1 kg; Volumen 0.001667 m3
