# Cobertura de tejas cerámicas con módulo solar fotovoltaico

- Propiedad del archivo: CYPE Ingenieros S.A.
- Formato: FIEBDC-3/2016
- Programa: Generador de precios de la construcción. CYPE Ingenieros, S.A.
- Fecha: 23/05/2024
- Ámbito geográfico: México
- Divisa: MXN
- Costes indirectos: 3 %
- Gastos generales: 13 %
- Beneficio industrial: 6 %
- IVA: 16 %

## Q Techumbres

### QU Componentes de techumbres inclinadas y curvas

#### QUF De tejas solares fotovoltaicas

**QUF030** m² Cobertura de tejas cerámicas con módulo solar fotovoltaico.
Cobertura de tejas cerámicas planas con encaje, color negro acabado mate, con módulo solar fotovoltaico de células de cobre, indio, galio y selenio (CIGS), color negro, 47,5x51 cm, potencia máxima (Wp) 17 W, tensión a máxima potencia (Vmp) 31,7 V, intensidad a máxima potencia (Imp) 0,54 A, tensión en circuito abierto (Voc) 40,2 V, intensidad de cortocircuito (Isc) 0,61 A, capa frontal de vidrio templado de 3,2 mm de espesor, capa posterior de vidrio templado de 1,8 mm de espesor, temperatura de trabajo -40°C hasta 85°C, peso total 7,5 kg, asentadas con mortero de cemento, confeccionado en obra, dosificación 1:8, directamente sobre la superficie regularizada del faldón, en techumbre inclinada, con una pendiente mayor del 25%.
Criterio de valoración económica: El precio no incluye la resolución de puntos singulares ni las piezas especiales de la cobertura.
Incluye: Colocación de las tejas asentadas con mortero. Conexionado y comprobación de su correcto funcionamiento.
Criterio de cuantificación de proyecto: Superficie del faldón medida en verdadera magnitud, según documentación gráfica de Proyecto.
Criterio de cuantificación de obra: Se medirá, en verdadera magnitud, la superficie realmente ejecutada según especificaciones de Proyecto.

| Código | Ud | Descripción | Rendimiento | Precio | Importe |
|---|---|---|---|---|---|
| mt08aaa010a | m³ | Agua. (material) | 0.012 | 22.86 | 0.274 |
| mt01arg005a | t | Arena de cantera, para mortero hecho en obra. (material) | 0.104 | 315.71 | 32.834 |
| mt08cem000f | kg | Cemento gris en sacos. (material) | 12 | 2.24 | 26.880 |
| mt35teb110a | Ud | Teja cerámica plana con encaje, color negro acabado mate, con módulo solar fotovoltaico de células de cobre, indio, galio y selenio (CIGS), color negro, 47,5x51 cm, potencia máxima (Wp) 17 W, tensión a máxima potencia (Vmp) 31,7 V, intensidad a máxima potencia (Imp) 0,54 A, tensión en circuito abierto (Voc) 40,2 V, intensidad de cortocircuito (Isc) 0,61 A, capa frontal de vidrio templado de 3,2 mm de espesor, capa posterior de vidrio templado de 1,8 mm de espesor, temperatura de trabajo -40°C hasta 85°C, peso total 7,5 kg, con caja de conexiones grado de protección IP67, cables polarizados de 4 mm² de sección y 600 mm de longitud y conectores MC4. (material) | 5.5 | 1465.85 | 8062.175 |
| mt13tac100 | kg | Pigmento para mortero. (material) | 0.054 | 112.31 | 6.065 |
| mq06hor010 | h | Revolvedora de concreto eléctrica con una capacidad de amasado de 160 l. (maquinaria) | 0.042 | 53.58 | 2.250 |
| mo020 | h | Oficial albañil. (mano de obra) | 0.454 | 119.98 | 54.471 |
| mo113 | h | Cabo albañil. (mano de obra) | 0.227 | 70.3 | 15.958 |
| mo003 | h | Oficial electricista. (mano de obra) | 0.104 | 123.28 | 12.821 |
| mo102 | h | Ayudante electricista. (mano de obra) | 0.104 | 72.91 | 7.583 |
| % | % | Herramienta menor | 2 % | 8221.311 | 164.426 |
|  |  | Costes directos |  |  | 8385.737 |

Residuos:
- colocación: mt01arg005a Arena de cantera, para mortero hecho en obra; factor de residuo 0.00501329
- colocación: mt08cem000f Cemento gris en sacos; factor de residuo 0.0063
- colocación: mt13tac100 Pigmento para mortero; factor de residuo 0.031132

## Recursos

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt13tac100** kg Pigmento para mortero
Datos técnicos: Coste energético 0.291 MJ; Emisión de CO2 0.014 kg; Código LER 17 09 04; Masa del elemento 1 kg; Volumen 0.000667 m3
Residuos:
- embalaje: re170203 Plástico; rendimiento 0.003 kg
