# Enrastrelado para montaje de cobertura de tejas de concreto

- Propiedad del archivo: CYPE Ingenieros S.A.
- Formato: FIEBDC-3/2016
- Programa: Generador de precios de la construcción. CYPE Ingenieros, S.A.
- Fecha: 02/11/2025
- Ámbito geográfico: México
- Divisa: MXN
- Costes indirectos: 3 %
- Gastos generales: 13 %
- Beneficio industrial: 6 %
- IVA: 16 %

## Q Techumbres

### QU Componentes de techumbres inclinadas y curvas

#### QUH De tejas de concreto

**QUH020** m² Enrastrelado para montaje de cobertura de tejas de concreto.
Enrastrelado simple, de polín de 27x40 mm de sección, de madera aserrada de pino, tratada en autoclave, con clase de uso 2, acabado cepillado, con humedad inferior al 20% fijados mecánicamente al soporte, para montaje de cobertura de teja de concreto de perfil árabe, de 40 cm de longitud y 20 cm de anchura, en techumbre inclinada, con una pendiente mayor del 25%. Colocación en obra: con tornillos.
Incluye: Replanteo. Corte de los polines. Fijación de los polines.
Criterio de cuantificación de proyecto: Superficie del faldón medida en verdadera magnitud, según documentación gráfica de Proyecto.
Criterio de cuantificación de obra: Se medirá, en verdadera magnitud, la superficie realmente ejecutada según especificaciones de Proyecto.

| Código | Ud | Descripción | Rendimiento | Precio | Importe |
|---|---|---|---|---|---|
| mt13blw020c | m | Polín de 27x40 mm de sección, de madera aserrada de pino, tratada en autoclave, con clase de uso 2, acabado cepillado, con humedad inferior al 20%. (material) | 3 | 6.31 | 18.930 |
| mt13blw131 | Ud | Tornillo para sujeción de elementos de madera. (material) | 6 | 2.04 | 12.240 |
| mo020 | h | Oficial albañil. (mano de obra) | 0.057 | 127.32 | 7.257 |
| mo113 | h | Cabo albañil. (mano de obra) | 0.057 | 74.59 | 4.252 |
| % | % | Herramienta menor | 2 % | 42.679 | 0.854 |
|  |  | Costes directos |  |  | 43.533 |

Residuos:
- colocación: mt13blw020c; factor de residuo 0.014
- colocación: mt13blw131 Tornillo para sujeción de elementos de madera; factor de residuo 0.005

## Recursos

**mt13blw020c** m Polín de 27x40 mm de sección
Datos técnicos: Coste energético 55.890 MJ; Emisión de CO2 -0.753 kg; Código LER 17 02 01; Masa del elemento 0.41 kg; Volumen 0.000373 m3
Residuos:
- embalaje: re170203 Plástico. (componente de residuo); rendimiento 0.002 kg; Código LER 17 02 03; Masa del elemento 1 kg; Volumen 0.001667 m3

**mt13blw131** Ud Tornillo para sujeción de elementos de madera
Datos técnicos: Coste energético 0.190 MJ; Emisión de CO2 0.009 kg; Código LER 17 04 05; Masa del elemento 0.0134 kg; Volumen 0.000006 m3
Residuos:
- embalaje: re150101 Envases de papel y cartón. (componente de residuo); rendimiento 0.001 kg; Código LER 15 01 01; Masa del elemento 1 kg; Volumen 0.001333 m3
