# Cobertura de lámina perfilada de acero

- Propiedad del archivo: CYPE Ingenieros S.A.
- Formato: FIEBDC-3/2016
- Programa: Generador de precios de la construcción. CYPE Ingenieros, S.A.
- Fecha: 23/05/2024
- Ámbito geográfico: México
- Divisa: MXN
- Costes indirectos: 3 %
- Gastos generales: 13 %
- Beneficio industrial: 6 %
- IVA: 16 %

## Q Techumbres

### QU Componentes de techumbres inclinadas y curvas

#### QUM De láminas de acero y paneles sándwich

**QUM010** m² Cobertura de lámina perfilada de acero.
Cobertura de lámina perfilada trapezoidal de acero prelacado, espesor 0,6 mm, 32 mm de altura de perfil y 200 mm de intereje, colocada con un traslape de la chapa superior de 150 mm y un traslape lateral de un trapecio y fijada mecánicamente sobre bastidor ligero metálico, en techumbre inclinada, con una pendiente mayor del 5%. Incluso accesorios de fijación de las láminas.
Criterio de valoración económica: El precio no incluye la estructura soporte ni los puntos singulares y las piezas especiales de la cobertura.
Incluye: Limpieza de la superficie soporte. Replanteo de las láminas por faldón. Corte, preparación y colocación de las láminas. Fijación mecánica de las láminas.
Criterio de cuantificación de proyecto: Superficie medida en verdadera magnitud, según documentación gráfica de Proyecto.
Criterio de cuantificación de obra: Se medirá, en verdadera magnitud, la superficie realmente ejecutada según especificaciones de Proyecto.

| Código | Ud | Descripción | Rendimiento | Precio | Importe |
|---|---|---|---|---|---|
| mt13cap010bn | m² | Lámina perfilada trapezoidal de acero prelacado, espesor 0,6 mm, 32 mm de altura de perfil y 200 mm de intereje. (material) | 1.05 | 159.79 | 167.780 |
| mt13cap030b | Ud | Kit de accesorios de fijación, para láminas perfiladas, en techumbres inclinadas. (material) | 0.2 | 363.15 | 72.630 |
| mo051 | h | Oficial pailero. (mano de obra) | 0.316 | 123.28 | 38.956 |
| mo098 | h | Ayudante pailero. (mano de obra) | 0.158 | 73.05 | 11.542 |
| % | % | Herramienta menor | 2 % | 290.908 | 5.818 |
|  |  | Costes directos |  |  | 296.726 |

Residuos:
- colocación: mt13cap010bn Lámina perfilada trapezoidal de acero prelacado, espesor 0,6 mm, 32 mm de altura de perfil y 200 mm de intereje; factor de residuo 0.0185533

## Recursos

**mt13cap010bn** m² Lámina perfilada trapezoidal de acero prelacado, espesor 0,6 mm, 32 mm de altura de perfil y 200 mm de intereje
Datos técnicos: Coste energético 193.218 MJ; Emisión de CO2 17.622 kg; Código LER 17 04 05; Masa del elemento 6 kg; Volumen 0.002857 m3
Residuos:
- embalaje: re170203 Plástico. (componente de residuo); rendimiento 0.021 kg; Código LER 17 02 03; Masa del elemento 1 kg; Volumen 0.001667 m3
