# Punto singular para techumbre inclinada de zinc

- Propiedad del archivo: CYPE Ingenieros S.A.
- Formato: FIEBDC-3/2016
- Programa: Generador de precios de la construcción. CYPE Ingenieros, S.A.
- Fecha: 23/05/2024
- Ámbito geográfico: México
- Divisa: MXN
- Costes indirectos: 3 %
- Gastos generales: 13 %
- Beneficio industrial: 6 %
- IVA: 16 %

## Q Techumbres

### QU Componentes de techumbres inclinadas y curvas

#### QUZ De bandejas de zinc

**QUZ011** m Punto singular para techumbre inclinada de zinc.
Cumbrera para techumbre inclinada con una pendiente mayor del 5%, con lámina plegada de zinc, de 0,7 mm de espesor, 33 cm de desarrollo y 5 pliegues, con junta de estanqueidad. Incluso accesorios de fijación de las piezas a la cobertura.
Incluye: Replanteo y colocación del remate. Fijación mecánica. Colocación de la junta de estanqueidad.
Criterio de cuantificación de proyecto: Longitud medida según documentación gráfica de Proyecto, incrementada en 5 cm a cada lado.
Criterio de cuantificación de obra: Se medirá la longitud realmente ejecutada según especificaciones de Proyecto, incluyendo las entregas en los apoyos.

| Código | Ud | Descripción | Rendimiento | Precio | Importe |
|---|---|---|---|---|---|
| mt13ccz030ah | m | Lámina plegada de zinc, de 0,7 mm de espesor, 33 cm de desarrollo y 5 pliegues, para cumbrera. (material) | 1 | 164.69 | 164.690 |
| mt13ccg030d | Ud | Tornillo autorroscante de 6,5x130 mm de acero galvanizado, con arandela. (material) | 6 | 6.51 | 39.060 |
| mt13ccg040 | m | Junta de estanqueidad para láminas perfiladas de acero. (material) | 1 | 49.79 | 49.790 |
| % | % | Herramienta menor | 2 % | 253.540 | 5.071 |
|  |  | Costes directos |  |  | 258.611 |

Residuos:
- colocación: mt13ccz030ah Lámina plegada de zinc, de 0,7 mm de espesor, 33 cm de desarrollo y 5 pliegues, para cumbrera; factor de residuo 0.06
- colocación: mt13ccg030d Tornillo autorroscante de 6,5x130 mm de acero galvanizado, con arandela; factor de residuo 0.0041129

## Recursos

**mt13ccz030ah** m Lámina plegada de zinc, de 0,7 mm de espesor, 33 cm de desarrollo y 5 pliegues, para cumbrera
Datos técnicos: Coste energético 79.404 MJ; Emisión de CO2 5.108 kg; Código LER 17 04 07; Masa del elemento 1.66 kg; Volumen 0.001107 m3
Residuos:
- embalaje: re170201 Madera. (componente de residuo); rendimiento 0.022 kg; Código LER 17 02 01; Masa del elemento 1 kg; Volumen 0.000909 m3
- embalaje: re170203 Plástico. (componente de residuo); rendimiento 0.004 kg; Código LER 17 02 03; Masa del elemento 1 kg; Volumen 0.001667 m3

**mt13ccg030d** Ud Tornillo autorroscante de 6,5x130 mm de acero galvanizado, con arandela
Datos técnicos: Coste energético 0.642 MJ; Emisión de CO2 0.065 kg; Código LER 17 04 05; Masa del elemento 0.0248 kg; Volumen 0.000012 m3
Residuos:
- embalaje: re150101 Envases de papel y cartón. (componente de residuo); rendimiento 0.001 kg; Código LER 15 01 01; Masa del elemento 1 kg; Volumen 0.001333 m3
