# Perfil decorativo en revestimiento interior con piezas cerámicas

- Propiedad del archivo: CYPE Ingenieros S.A.
- Formato: FIEBDC-3/2016
- Programa: Generador de precios de la construcción. CYPE Ingenieros, S.A.
- Fecha: 23/05/2024
- Ámbito geográfico: México
- Divisa: MXN
- Costes indirectos: 3 %
- Gastos generales: 13 %
- Beneficio industrial: 6 %
- IVA: 16 %

## R Revestimientos y lambrines

### RA De piezas rígidas en paramentos verticales

#### RAU Piezas especiales

**RAU110** m Perfil decorativo en revestimiento interior con piezas cerámicas.
Listel con perfil de sección cuadrada de acero inoxidable AISI 304, acabado muy brillante, en revestimiento interior con piezas cerámicas de 15 mm de espesor. SOPORTE: paramento vertical, de hasta 3 m de altura. COLOCACIÓN: con el mismo material que las piezas cerámicas.
Incluye: Replanteo. Corte del perfil. Colocación del perfil. Limpieza final.
Criterio de cuantificación de proyecto: Longitud medida según documentación gráfica de Proyecto, sin incluir huecos de puertas.
Criterio de cuantificación de obra: Se medirá la longitud realmente ejecutada según especificaciones de Proyecto.

| Código | Ud | Descripción | Rendimiento | Precio | Importe |
|---|---|---|---|---|---|
| mt19awa140gc | m | Perfil de sección cuadrada de acero inoxidable AISI 304, acabado muy brillante de 2,5 m de longitud, para uso decorativo en revestimientos con piezas cerámicas de 15 mm de espesor. (material) | 1.05 | 454.49 | 477.215 |
| mo024 | h | Oficial azulejero. (mano de obra) | 0.158 | 119.98 | 18.957 |
| % | % | Herramienta menor | 2 % | 496.172 | 9.923 |
|  |  | Costes directos |  |  | 506.095 |
