# Revestimiento continuo de paramentos con micromortero de cal

- Propiedad del archivo: CYPE Ingenieros S.A.
- Formato: FIEBDC-3/2016
- Programa: Generador de precios de la construcción. CYPE Ingenieros, S.A.
- Fecha: 23/05/2024
- Ámbito geográfico: México
- Divisa: MXN
- Costes indirectos: 3 %
- Gastos generales: 13 %
- Beneficio industrial: 6 %
- IVA: 16 %

## R Revestimientos y lambrines

### RB Morteros industriales para revoco y aplanado fino

#### RBI Micromorteros de cal

**RBI010** m² Revestimiento continuo de paramentos con micromortero de cal.
Revestimiento continuo de paramentos con micromortero, de 3 a 4 mm de espesor, realizado sobre superficie no absorbente. IMPRIMACIÓN: a base de copolímeros acrílicos y vinílicos en emulsión acuosa, sin diluir. CAPA BASE: micromortero de cal, compuesto por cal hidráulica natural, con resistencia a compresión de 5 a 15 N/mm², y agregados seleccionados con granulometría de hasta 600 micras, color a elegir, con resina acrílica, en dos capas, (0,5 kg/m² cada capa) y malla de fibra de vidrio antiálcalis, de 2,2x2,3 mm de separación de malla, de 58 g/m² de masa superficial. CAPA DECORATIVA: micromortero de cal, compuesto por cal hidráulica natural, con resistencia a compresión de 5 a 15 N/mm², y agregados seleccionados con granulometría de hasta 100 micras, color a elegir, con resina acrílica, en una capa, (0,1 kg/m²). CAPA DE SELLADO: imprimación a base de copolímeros acrílicos en emulsión acuosa, sin diluir y dos manos de barniz de poliuretano alifático monocomponente.
Criterio de valoración económica: El precio no incluye la superficie soporte.
Incluye: Limpieza de la superficie soporte. Replanteo de las juntas de contracción y paños de trabajo. Aplicación de la capa de imprimación. Ejecución de la mezcla. Aplicación de la capa base. Colocación de la malla embebida en la capa base. Aplicación de la capa decorativa. Lijado de pequeñas adherencias e imperfecciones. Aplicación de la capa de sellado. Limpieza final de la superficie acabada.
Criterio de cuantificación de proyecto: Superficie medida en proyección horizontal, según documentación gráfica de Proyecto.
Criterio de cuantificación de obra: Se medirá, en proyección horizontal, la superficie realmente ejecutada según especificaciones de Proyecto.

| Código | Ud | Descripción | Rendimiento | Precio | Importe |
|---|---|---|---|---|---|
| mt28mcn031a | l | Imprimación a base de copolímeros acrílicos y vinílicos en emulsión acuosa, sin diluir, para regularizar la porosidad y mejorar la adherencia de los soportes no absorbentes, para aplicar con rodillo. (material) | 0.1 | 130.75 | 13.075 |
| mt28mcc050a | m² | Malla de fibra de vidrio antiálcalis, de 2,2x2,3 mm de separación de malla, de 58 g/m² de masa superficial, para armar micromorteros. (material) | 1.05 | 41.51 | 43.586 |
| mt28mcn040b | kg | Micromortero de cal, compuesto por cal hidráulica natural, con resistencia a compresión de 5 a 15 N/mm², y agregados seleccionados con granulometría de hasta 600 micras, color a elegir, densidad 1200 kg/m³, resistencia a compresión 5 N/mm², sin sustancias orgánicas volátiles (VOC), suministrado en sacos. (material) | 1 | 49.29 | 49.290 |
| mt28mcn050a | l | Resina acrílica en base acuosa. (material) | 0.385 | 124.53 | 47.944 |
| mt28mcn040d | kg | Micromortero de cal, compuesto por cal hidráulica natural, con resistencia a compresión de 5 a 15 N/mm², y agregados seleccionados con granulometría de hasta 100 micras, color a elegir, densidad 800 kg/m³, resistencia a compresión 5 N/mm², sin sustancias orgánicas volátiles (VOC), suministrado en sacos. (material) | 0.1 | 164.3 | 16.430 |
| mt28mcn030a | l | Imprimación a base de copolímeros acrílicos en emulsión acuosa, sin diluir, para regularizar la porosidad y mejorar la adherencia de los soportes absorbentes, para aplicar con rodillo. (material) | 0.1 | 124.53 | 12.453 |
| mt28mcn060a | l | Barniz de poliuretano alifático monocomponente, sin sustancias orgánicas volátiles (VOC). (material) | 0.2 | 989.27 | 197.854 |
| mo020 | h | Oficial albañil. (mano de obra) | 0.928 | 119.98 | 111.341 |
| mo113 | h | Cabo albañil. (mano de obra) | 1.657 | 70.3 | 116.487 |
| % | % | Herramienta menor | 2 % | 608.460 | 12.169 |
|  |  | Costes directos |  |  | 620.629 |

Residuos:
- colocación: mt28mcn031a; factor de residuo 0.050459
- colocación: mt28mcc050a; factor de residuo 0.055
- colocación: mt28mcn040b; factor de residuo 0.0066
- colocación: mt28mcn050a Resina acrílica en base acuosa; factor de residuo 0.0523817
- colocación: mt28mcn040d; factor de residuo 0.0066
- colocación: mt28mcn030a; factor de residuo 0.052382
- colocación: mt28mcn060a Barniz de poliuretano alifático monocomponente, sin sustancias orgánicas volátiles (VOC); factor de residuo 0.0275

## Recursos

**mt28mcn031a** l Imprimación a base de copolímeros acrílicos y vinílicos en emulsión acuosa
Datos técnicos: Coste energético 75.718 MJ; Emisión de CO2 2.882 kg; Código LER 17 09 04; Masa del elemento 1 kg; Volumen 0.000667 m3
Residuos:
- embalaje: re150104 Envases metálicos. (componente de residuo); rendimiento 0.049 kg; Código LER 15 01 04; Masa del elemento 1 kg; Volumen 0.001667 m3

**mt28mcc050a** m² Malla de fibra de vidrio antiálcalis
Datos técnicos: Coste energético 6.378 MJ; Emisión de CO2 0.314 kg; Código LER 17 02 03; Masa del elemento 0.058 kg; Volumen 0.000097 m3
Residuos:
- embalaje: re170203 Plástico. (componente de residuo); rendimiento 0.024 kg; Código LER 17 02 03; Masa del elemento 1 kg; Volumen 0.001667 m3

**mt28mcn040b** kg Micromortero de cal
Datos técnicos: Coste energético 9.068 MJ; Emisión de CO2 0.702 kg; Código LER 17 01 01; Masa del elemento 1 kg; Volumen 0.000667 m3
Residuos:
- embalaje: re150101 Envases de papel y cartón. (componente de residuo); rendimiento 0.014 kg; Código LER 15 01 01; Masa del elemento 1 kg; Volumen 0.001333 m3

**mt28mcn050a** l Resina acrílica en base acuosa
Datos técnicos: Coste energético 86.990 MJ; Emisión de CO2 3.310 kg; Código LER 17 09 04; Masa del elemento 1.15 kg; Volumen 0.000767 m3
Residuos:
- embalaje: re150104 Envases metálicos; rendimiento 0.048 kg

**mt28mcn040d** kg Micromortero de cal
Datos técnicos: Coste energético 9.068 MJ; Emisión de CO2 0.702 kg; Código LER 17 01 01; Masa del elemento 1 kg; Volumen 0.000667 m3
Residuos:
- embalaje: re150101 Envases de papel y cartón; rendimiento 0.014 kg

**mt28mcn030a** l Imprimación a base de copolímeros acrílicos en emulsión acuosa
Datos técnicos: Coste energético 75.704 MJ; Emisión de CO2 2.882 kg; Código LER 17 09 04; Masa del elemento 1 kg; Volumen 0.000667 m3
Residuos:
- embalaje: re150104 Envases metálicos; rendimiento 0.048 kg

**mt28mcn060a** l Barniz de poliuretano alifático monocomponente, sin sustancias orgánicas volátiles (VOC)
Datos técnicos: Coste energético 32.340 MJ; Emisión de CO2 1.919 kg; Código LER 08 01 11; Masa del elemento 1 kg; Volumen 0.001111 m3
Residuos:
- embalaje: re150104 Envases metálicos; rendimiento 0.057 kg
