# Esmalte sobre herrería de acero galvanizado o metal no férreo, acabado martelé

- Propiedad del archivo: CYPE Ingenieros S.A.
- Formato: FIEBDC-3/2016
- Programa: Generador de precios de la construcción. CYPE Ingenieros, S.A.
- Fecha: 30/05/2025
- Ámbito geográfico: México
- Divisa: MXN
- Costes indirectos: 3 %
- Gastos generales: 13 %
- Beneficio industrial: 6 %
- IVA: 16 %

## R Revestimientos y lambrines

### RN Pinturas sobre soporte metálico

#### RNS Especiales

**RNS023** m² Esmalte sobre herrería de acero galvanizado o metal no férreo, acabado martelé.
Aplicación manual de dos manos de esmalte sintético, color a elegir, acabado martelé, (rendimiento: 0,1 l/m² cada mano); previa aplicación de dos manos de imprimación sintética antioxidante de secado rápido, a base de resinas alcídicas, color blanco, acabado mate (rendimiento: 0,1 l/m² cada mano), sobre puerta interior, ciega, de acero galvanizado o metal no férreo.
Incluye: Preparación y limpieza de la superficie soporte. Aplicación de dos manos de imprimación. Aplicación de dos manos de acabado.
Criterio de cuantificación de proyecto: Superficie medida según documentación gráfica de Proyecto, sin descontar huecos, por ambas caras, incluyendo las chambranas.
Criterio de cuantificación de obra: Se medirá la superficie realmente ejecutada según especificaciones de Proyecto, por ambas caras, incluyendo las chambranas.

| Código | Ud | Descripción | Rendimiento | Precio | Importe |
|---|---|---|---|---|---|
| mt27pfi140a | l | Imprimación sintética antioxidante de secado rápido, color blanco, acabado mate, a base de resinas alcídicas y pigmentos antioxidantes, de alta resistencia a la corrosión, para aplicar con brocha o pistola. (material) | 0.2 | 203.91 | 40.782 |
| mt27esm010a | l | Esmalte sintético, para interior, color a elegir, acabado martelé, con resistencia a la intemperie, para aplicar con brocha, rodillo o pistola. (material) | 0.2 | 265.72 | 53.144 |
| mo038 | h | Oficial pintor. (mano de obra) | 0.741 | 127.32 | 94.344 |
| mo076 | h | Ayudante pintor. (mano de obra) | 0.148 | 77.51 | 11.471 |
| % | % | Herramienta menor | 2 % | 199.741 | 3.995 |
|  |  | Costes directos |  |  | 203.736 |

Residuos:
- colocación: mt27pfi140a; factor de residuo 0.0307566
- colocación: mt27esm010a; factor de residuo 0.0275

## Recursos

**mt27pfi140a** l Imprimación sintética antioxidante de secado rápido
Datos técnicos: Coste energético 126.274 MJ; Emisión de CO2 4.792 kg; Código LER 17 09 04; Masa del elemento 1.45 kg; Volumen 0.000967 m3
Residuos:
- embalaje: re150104 Envases metálicos. (componente de residuo); rendimiento 0.063 kg; Código LER 15 01 04; Masa del elemento 1 kg; Volumen 0.001667 m3

**mt27esm010a** l Esmalte sintético
Datos técnicos: Coste energético 44.941 MJ; Emisión de CO2 2.362 kg; Código LER 08 01 11; Masa del elemento 1 kg; Volumen 0.001111 m3
Residuos:
- embalaje: re150104 Envases metálicos; rendimiento 0.057 kg
