# Revoco liso sobre paramento exterior

- Propiedad del archivo: CYPE Ingenieros S.A.
- Formato: FIEBDC-3/2016
- Programa: Generador de precios de la construcción. CYPE Ingenieros, S.A.
- Fecha: 06/10/2024
- Ámbito geográfico: México
- Divisa: MXN
- Costes indirectos: 3 %
- Gastos generales: 13 %
- Beneficio industrial: 6 %
- IVA: 16 %

## R Revestimientos y lambrines

### RP Aplanados tradicionales

#### RPR Revocos

**RPR010** m² Revoco liso sobre paramento exterior.
Formación de revoco liso de espesor mínimo 10 mm, mediante la aplicación manual sobre un paramento exterior, previamente aplanado grueso (no incluido en este precio), de dos capas de mortero de cal aérea apagada; la primera de dosificación 1:4 y agregado grueso y la segunda, que lleva incluido el pigmento en su masa, de dosificación 1:3 y agregado fino de granulometría muy cuidada. Acabado superficial: lavado de la superficie de la última capa aplicada con agua y cepillo o brocha de pelo. Incluso preparación de la superficie soporte, colocación de malla de fibra de vidrio antiálcalis para refuerzo de encuentros entre materiales diferentes y en los frentes de la losa, en un 20% de la superficie del paramento, formación de juntas, rincones, maestras, aristas, mochetas, jambas, dinteles, remates en los encuentros con paramentos, revestimientos u otros elementos recibidos en su superficie.
Incluye: Preparación de la superficie soporte. Colocación de la malla entre distintos materiales y en los frentes de la losa. Despiece de paños de trabajo. Preparación y aplicación de una primera capa. Preparación y aplicación de una segunda capa. Realización de juntas y encuentros. Acabado superficial. Repasos y limpieza final.
Criterio de cuantificación de proyecto: Superficie medida según documentación gráfica de Proyecto, deduciendo los huecos de superficie mayor de 3 m² e incluyendo el desarrollo de las mochetas.
Criterio de cuantificación de obra: Se medirá la superficie realmente ejecutada según especificaciones de Proyecto, deduciendo los huecos de superficie mayor de 3 m² e incluyendo el desarrollo de las mochetas.

| Código | Ud | Descripción | Rendimiento | Precio | Importe |
|---|---|---|---|---|---|
| mt09mor050d | m³ | Mortero de cal aérea o apagada (1:4), confeccionado en obra. (material) | 0.01 | 1791.69 | 17.917 |
| mt09mor050c | m³ | Mortero de cal aérea o apagada (1:3), confeccionado en obra. (material) | 0.007 | 1835.29 | 12.847 |
| mt09var030a | m² | Malla de fibra de vidrio tejida, con impregnación de PVC, de 10x10 mm de separación de malla, antiálcalis, de 115 a 125 g/m² y 500 µm de espesor, para armar revocos tradicionales, aplanados gruesos y morteros. (material) | 0.21 | 22.53 | 4.731 |
| mt09pmr010 | kg | Pigmento para morteros y revocos. (material) | 0.01 | 130.78 | 1.308 |
| mo039 | h | Oficial revocador. (mano de obra) | 0.429 | 121.97 | 52.325 |
| mo079 | h | Ayudante revocador. (mano de obra) | 0.429 | 74.26 | 31.858 |
| mo111 | h | Peón revocador. (mano de obra) | 0.429 | 73.8 | 31.660 |
| % | % | Herramienta menor | 2 % | 152.646 | 3.053 |
|  |  | Costes directos |  |  | 155.699 |

Residuos:
- colocación: mt09mor050d Mortero de cal aérea o apagada (1:4), confeccionado en obra; factor de residuo 0.03
- colocación: mt09mor050c Mortero de cal aérea o apagada (1:3), confeccionado en obra; factor de residuo 0.03
- colocación: mt09var030a; factor de residuo 0.055
- colocación: mt09pmr010 Pigmento para morteros y revocos; factor de residuo 0.03

## Recursos

**mt09mor050d** m³ Mortero de cal aérea o apagada (1:4), confeccionado en obra
Datos técnicos: Coste energético 60.744 MJ; Emisión de CO2 3.016 kg; Código LER 17 09 04; Masa del elemento 1900 kg; Volumen 1.266667 m3
Residuos:
- embalaje: re170203 Plástico. (componente de residuo); rendimiento 0.627 kg; Código LER 17 02 03; Masa del elemento 1 kg; Volumen 0.001667 m3

**mt09mor050c** m³ Mortero de cal aérea o apagada (1:3), confeccionado en obra
Datos técnicos: Coste energético 60.744 MJ; Emisión de CO2 3.016 kg; Código LER 17 09 04; Masa del elemento 1900 kg; Volumen 1.266667 m3
Residuos:
- embalaje: re170203 Plástico; rendimiento 0.627 kg

**mt09var030a** m² Malla de fibra de vidrio tejida
Datos técnicos: Coste energético 10.710 MJ; Emisión de CO2 0.527 kg; Código LER 17 02 03; Masa del elemento 0.12 kg; Volumen 0.0002 m3
Residuos:
- embalaje: re170203 Plástico; rendimiento 0.024 kg

**mt09pmr010** kg Pigmento para morteros y revocos
Datos técnicos: Coste energético 0.291 MJ; Emisión de CO2 0.014 kg; Código LER 17 09 04; Masa del elemento 1 kg; Volumen 0.000667 m3
Residuos:
- embalaje: re170203 Plástico; rendimiento 0.003 kg
