# Contrapiso de agregado

- Propiedad del archivo: CYPE Ingenieros S.A.
- Formato: FIEBDC-3/2016
- Programa: Generador de precios de la construcción. CYPE Ingenieros, S.A.
- Fecha: 06/10/2024
- Ámbito geográfico: México
- Divisa: MXN
- Costes indirectos: 3 %
- Gastos generales: 13 %
- Beneficio industrial: 6 %
- IVA: 16 %

## R Revestimientos y lambrines

### RS Pisos

#### RSB Contrapisos y grandes recrecidos

**RSB005** m² Contrapiso de agregado.
Contrapiso, de 2 cm de espesor, de grava de machaqueo de 5 a 10 mm de diámetro.
Incluye: Limpieza y preparación del soporte. Replanteo, marcado de niveles y colocación de maestras. Extendido del agregado. Regularización de la capa de agregado, pasando una regla sobre las maestras.
Criterio de cuantificación de proyecto: Superficie medida según documentación gráfica de Proyecto.
Criterio de cuantificación de obra: Se medirá la superficie realmente ejecutada según especificaciones de Proyecto, sin deducir la superficie ocupada por las columnas situados dentro de su perímetro.

| Código | Ud | Descripción | Rendimiento | Precio | Importe |
|---|---|---|---|---|---|
| mt01arp032b | m³ | Grava caliza de machaqueo de 5 a 10 mm de diámetro. (material) | 0.02 | 425.63 | 8.513 |
| mo113 | h | Cabo albañil. (mano de obra) | 0.063 | 71.46 | 4.502 |
| % | % | Herramienta menor | 2 % | 13.015 | 0.260 |
|  |  | Costes directos |  |  | 13.275 |

Residuos:
- colocación: mt01arp032b Grava caliza de machaqueo de 5 a 10 mm de diámetro; factor de residuo 0.00696825

## Recursos

**mt01arp032b** m³ Grava caliza de machaqueo de 5 a 10 mm de diámetro
Datos técnicos: Coste energético 146.250 MJ; Emisión de CO2 7.800 kg; Código LER 01 04 08; Masa del elemento 1950 kg; Volumen 1.3 m3
