# Tapete de entrada de entrada al edificio, con perfiles de aluminio

- Propiedad del archivo: CYPE Ingenieros S.A.
- Formato: FIEBDC-3/2016
- Programa: Generador de precios de la construcción. CYPE Ingenieros, S.A.
- Fecha: 02/11/2025
- Ámbito geográfico: México
- Divisa: MXN
- Costes indirectos: 3 %
- Gastos generales: 13 %
- Beneficio industrial: 6 %
- IVA: 16 %

## R Revestimientos y lambrines

### RS Pisos

#### RSF Alfombras y tapetes de entrada

**RSF005** m² Tapete de entrada de entrada al edificio, con perfiles de aluminio.
Tapete de entrada de entrada al edificio, capaz de soportar cargas normales y pesadas, con capacidad de retención de partículas gruesas de suciedad existente en el calzado, formado por perfiles de aluminio anodizado, acabado natural, de 17 mm de altura, 28 mm de anchura y 5 mm de distancia entre perfiles, con inserciones de caucho combinadas con tiras de cepillos. COLOCACIÓN: sobre cajeado en pavimento.
Incluye: Limpieza de la superficie soporte. Replanteo. Colocación.
Criterio de cuantificación de proyecto: Superficie medida según documentación gráfica de Proyecto.
Criterio de cuantificación de obra: Se medirá la superficie realmente ejecutada según especificaciones de Proyecto.

| Código | Ud | Descripción | Rendimiento | Precio | Importe |
|---|---|---|---|---|---|
| mt18fel110bb | m² | Tapete de entrada de entrada al edificio, capaz de soportar cargas normales y pesadas, con capacidad de retención de partículas gruesas de suciedad existente en el calzado, formado por perfiles de aluminio anodizado, acabado natural, de 17 mm de altura, 28 mm de anchura y 5 mm de distancia entre perfiles, con inserciones de caucho combinadas con tiras de cepillos, para instalar en cajeado de piso. (material) | 1 | 12330.12 | 12330.120 |
| mo027 | h | Oficial instalador de alfombras y acabados textiles. (mano de obra) | 0.101 | 127.32 | 12.859 |
| mo065 | h | Ayudante instalador de alfombras y acabados textiles. (mano de obra) | 0.101 | 77.51 | 7.829 |
| % | % | Herramienta menor | 2 % | 12350.808 | 247.016 |
|  |  | Costes directos |  |  | 12597.824 |

Residuos:
- colocación: mt18fel110bb; factor de residuo 0.024

## Recursos

**mt18fel110bb** m² Tapete de entrada de entrada al edificio
Datos técnicos: Coste energético 2125.126 MJ; Emisión de CO2 144.780 kg; Código LER 17 04 02; Masa del elemento 19.8 kg; Volumen 0.0132 m3
Residuos:
- embalaje: re170203 Plástico. (componente de residuo); rendimiento 0.032 kg; Código LER 17 02 03; Masa del elemento 1 kg; Volumen 0.001667 m3
