# Perfil de transición

- Propiedad del archivo: CYPE Ingenieros S.A.
- Formato: FIEBDC-3/2016
- Programa: Generador de precios de la construcción. CYPE Ingenieros, S.A.
- Fecha: 06/10/2024
- Ámbito geográfico: México
- Divisa: MXN
- Costes indirectos: 3 %
- Gastos generales: 13 %
- Beneficio industrial: 6 %
- IVA: 16 %

## R Revestimientos y lambrines

### RS Pisos

#### RSG Cerámicos

**RSG033** m Perfil de transición.
Perfil de transición entre pavimentos a distinto nivel, de aluminio, de 8 mm de altura, con perforaciones trapezoidales para su fijación.
Incluye: Replanteo de las piezas según su longitud. Corte de las piezas. Fijación de las piezas.
Criterio de cuantificación de proyecto: Longitud medida según documentación gráfica de Proyecto.
Criterio de cuantificación de obra: Se medirá la longitud realmente ejecutada según especificaciones de Proyecto.

| Código | Ud | Descripción | Rendimiento | Precio | Importe |
|---|---|---|---|---|---|
| mt18jrs040yL | m | Perfil de transición entre pavimentos a distinto nivel, de aluminio, de 8 mm de altura, con perforaciones trapezoidales para su fijación, suministrado en barras de 2,5 m de longitud. (material) | 1.05 | 109.98 | 115.479 |
| mo023 | h | Oficial colocador de pisos. (mano de obra) | 0.189 | 121.97 | 23.052 |
| % | % | Herramienta menor | 2 % | 138.531 | 2.771 |
|  |  | Costes directos |  |  | 141.302 |

Residuos:
- colocación: mt18jrs040yL; factor de residuo 0.048

## Recursos

**mt18jrs040yL** m Perfil de transición entre pavimentos a distinto nivel
Datos técnicos: Coste energético 19.852 MJ; Emisión de CO2 1.450 kg; Código LER 17 04 02; Masa del elemento 0.173 kg; Volumen 0.000115 m3
Residuos:
- embalaje: re170203 Plástico. (componente de residuo); rendimiento 0.005 kg; Código LER 17 02 03; Masa del elemento 1 kg; Volumen 0.001667 m3
