# Tarima de composite (WPC) para exterior

- Propiedad del archivo: CYPE Ingenieros S.A.
- Formato: FIEBDC-3/2016
- Programa: Generador de precios de la construcción. CYPE Ingenieros, S.A.
- Fecha: 02/11/2025
- Ámbito geográfico: México
- Divisa: MXN
- Costes indirectos: 3 %
- Gastos generales: 13 %
- Beneficio industrial: 6 %
- IVA: 16 %

## R Revestimientos y lambrines

### RS Pisos

#### RSJ De composite

**RSJ010** m² Tarima de composite (WPC) para exterior.
Tarima para exterior, formada por tablas macizas de composite (WPC) con fibras de madera y polietileno, de 20x127x2440 mm, una cara aparente con textura de madera; con resistencia al deslizamiento alta, fijadas mediante el sistema de fijación oculta, sobre polines de PVC de 50x45 mm, separados entre ellos 300 mm y apoyados sobre soportes regulables, de poliolefinas, con base redonda plana, para alturas entre 30 y 50 mm. Incluso clips y tornillos de acero inoxidable para sujeción de las tablas a los polines y masilla de poliuretano para fijación de los soportes regulables a la superficie soporte.
Criterio de valoración económica: El precio no incluye el perfil para remate lateral.
Incluye: Replanteo y nivelación de los soportes. Aplicación de la masilla. Colocación de los polines sobre los soportes. Colocación de las tablas de la primera hilada. Fijación de una hilada de clips sobre el polín. Presentación de las tablas de la segunda hilada. Encaje de los clips entre las tablas. Colocación y fijación de las sucesivas hiladas.
Criterio de cuantificación de proyecto: Superficie útil, medida según documentación gráfica de Proyecto. No se ha incrementado la cuantificación por roturas y recortes, ya que en la descomposición se ha considerado un 5% más de piezas.
Criterio de cuantificación de obra: Se medirá la superficie realmente ejecutada según especificaciones de Proyecto.

| Código | Ud | Descripción | Rendimiento | Precio | Importe |
|---|---|---|---|---|---|
| mt18acc030aa | Ud | Soporte regulable, de poliolefinas, con adición de carga mineral, de color negro, con 750 kg de capacidad mecánica a compresión y base redonda plana, para alturas entre 30 y 50 mm; estabilidad térmica de -25°C hasta 110°C; imputrescible, con resistencia al envejecimiento y a la intemperie. (material) | 7 | 19.62 | 137.340 |
| mt15sja140a | Ud | Cartucho de masilla elástica monocomponente a base de poliuretano, de 310 cm³, de elasticidad permanente y curado rápido, color gris. (material) | 0.333 | 294.74 | 98.148 |
| mt18acc010a | m | Polín de PVC de 50x45 mm, para apoyo y fijación de las tarimas de exterior. (material) | 3.5 | 71.1 | 248.850 |
| mt18fmp010a | m² | Tablas macizas de composite (WPC) con fibras de madera y polietileno, de 20x127x2440 mm, una cara aparente con textura de madera; con resistencia al deslizamiento alta y ranuras laterales; Euroclase Bfl, s1 de reacción al fuego. (material) | 1.05 | 1047.43 | 1099.802 |
| mt18acc020 | Ud | Kit de ensamble para tarima exterior, compuesto por clip de acero inoxidable, en forma de omega, para el ensamblaje de las tablas, y tornillo de acero inoxidable, para fijación del clip al polín. (material) | 20 | 6.31 | 126.200 |
| mo017 | h | Oficial carpintero. (mano de obra) | 0.631 | 129.19 | 81.519 |
| mo058 | h | Ayudante carpintero. (mano de obra) | 0.631 | 78.01 | 49.224 |
| % | % | Herramienta menor | 2 % | 1841.083 | 36.822 |
|  |  | Costes directos |  |  | 1877.905 |

Residuos:
- colocación: mt15sja140a; factor de residuo 0.03
- colocación: mt18acc010a Polín de PVC de 50x45 mm, para apoyo y fijación de las tarimas de exterior; factor de residuo 0.08
- colocación: mt18fmp010a; factor de residuo 0.007
- colocación: mt18acc020; factor de residuo 0.00415

## Recursos

**mt18acc030aa** Ud Soporte regulable
Datos técnicos: Coste energético 13.269 MJ; Emisión de CO2 0.707 kg
Residuos:
- embalaje: re150101 Envases de papel y cartón. (componente de residuo); rendimiento 0.072 kg; Código LER 15 01 01; Masa del elemento 1 kg; Volumen 0.001333 m3

**mt15sja140a** Ud Cartucho de masilla elástica monocomponente a base de poliuretano
Datos técnicos: Coste energético 75.830 MJ; Emisión de CO2 3.686 kg; Código LER 17 09 04; Masa del elemento 0.39 kg; Volumen 0.00026 m3
Residuos:
- embalaje: re170203 Plástico. (componente de residuo); rendimiento 0.2 kg; Código LER 17 02 03; Masa del elemento 1 kg; Volumen 0.001667 m3

**mt18acc010a** m Polín de PVC de 50x45 mm, para apoyo y fijación de las tarimas de exterior
Datos técnicos: Coste energético 237.325 MJ; Emisión de CO2 4.676 kg; Código LER 17 02 03; Masa del elemento 3.1 kg; Volumen 0.005167 m3
Residuos:
- embalaje: re150101 Envases de papel y cartón; rendimiento 0.018 kg
- embalaje: re170201 Madera. (componente de residuo); rendimiento 0.052 kg; Código LER 17 02 01; Masa del elemento 1 kg; Volumen 0.000909 m3
- embalaje: re170203 Plástico; rendimiento 0.003 kg

**mt18fmp010a** m² Tablas macizas de composite (WPC) con fibras de madera y polietileno
Datos técnicos: Coste energético 739.956 MJ; Emisión de CO2 33.897 kg; Código LER 17 02 01; Masa del elemento 28.8 kg; Volumen 0.026182 m3
Residuos:
- embalaje: re170203 Plástico; rendimiento 0.042 kg

**mt18acc020** Ud Kit de ensamble para tarima exterior
Datos técnicos: Coste energético 0.971 MJ; Emisión de CO2 0.142 kg; Código LER 17 04 05; Masa del elemento 0.02 kg; Volumen 0.00001 m3
Residuos:
- embalaje: re150101 Envases de papel y cartón; rendimiento 0.001 kg
