# Zoclo laminado

- Propiedad del archivo: CYPE Ingenieros S.A.
- Formato: FIEBDC-3/2016
- Programa: Generador de precios de la construcción. CYPE Ingenieros, S.A.
- Fecha: 06/10/2024
- Ámbito geográfico: México
- Divisa: MXN
- Costes indirectos: 3 %
- Gastos generales: 13 %
- Beneficio industrial: 6 %
- IVA: 16 %

## R Revestimientos y lambrines

### RS Pisos

#### RSL Laminados

**RSL020** m Zoclo laminado.
Zoclo de MDF, de 41x22 mm, recubierto con una lámina plástica de imitación de madera, color a elegir, con sección para alojamiento de clips, fijado al paramento mediante clips.
Incluye: Replanteo. Corte de las piezas. Fijación de las piezas sobre el paramento. Resolución de esquinas y encuentros.
Criterio de cuantificación de proyecto: Longitud medida según documentación gráfica de Proyecto, sin incluir huecos de puertas. No se ha incrementado la cuantificación por roturas y recortes, ya que en la descomposición se ha considerado un 5% más de piezas.
Criterio de cuantificación de obra: Se medirá la longitud realmente ejecutada según especificaciones de Proyecto.

| Código | Ud | Descripción | Rendimiento | Precio | Importe |
|---|---|---|---|---|---|
| mt18rma040g | m | Zoclo de MDF, de 41x22 mm, recubierto con una lámina plástica de imitación de madera, color a elegir, con sección para alojamiento de clips y resistencia a la abrasión AC3. (material) | 1.05 | 120.44 | 126.462 |
| mt18rma050 | Ud | Clip para zoclo, con tornillos para fijación al paramento. (material) | 3 | 4.08 | 12.240 |
| mo028 | h | Oficial instalador de pisos laminados. (mano de obra) | 0.177 | 121.97 | 21.589 |
| % | % | Herramienta menor | 2 % | 160.291 | 3.206 |
|  |  | Costes directos |  |  | 163.497 |

Residuos:
- colocación: mt18rma040g; factor de residuo 0.0106134

## Recursos

**mt18rma040g** m Zoclo de MDF, de 41x22 mm
Datos técnicos: Coste energético 63.135 MJ; Emisión de CO2 -0.849 kg; Código LER 17 02 01; Masa del elemento 0.463 kg; Volumen 0.000421 m3
Residuos:
- embalaje: re170203 Plástico. (componente de residuo); rendimiento 0.002 kg; Código LER 17 02 03; Masa del elemento 1 kg; Volumen 0.001667 m3
