# Piso laminado

- Propiedad del archivo: CYPE Ingenieros S.A.
- Formato: FIEBDC-3/2016
- Programa: Generador de precios de la construcción. CYPE Ingenieros, S.A.
- Fecha: 06/10/2024
- Ámbito geográfico: México
- Divisa: MXN
- Costes indirectos: 3 %
- Gastos generales: 13 %
- Beneficio industrial: 6 %
- IVA: 16 %

## R Revestimientos y lambrines

### RS Pisos

#### RSL Laminados

**RSL010** m² Piso laminado.
Pavimento laminado, de lamas de 1200x190 mm, Clase 21: Doméstico moderado, resistencia a la abrasión AC1, formado por tablero base de HDF laminado decorativo en pino, acabado con capa superficial de protección plástica, ensamblado con adhesivo en las juntas. Todo el conjunto instalado en sistema flotante machihembrado sobre lámina de espuma de polietileno de alta densidad de 3 mm de espesor. Incluso molduras cubrejuntas, adhesivo y accesorios de montaje para el piso laminado.
Incluye: Colocación de la base de polietileno. Colocación y recorte de la primera hilada por una esquina de la habitación. Colocación y recorte de las siguientes hiladas. Aplicación de adhesivo a las tablas. Limpieza de restos de adhesivo que puedan rebosar por las juntas. Colocación y recorte de la última hilada. Corte de las piezas para empalmes, esquinas y rincones. Fijación de las piezas sobre el paramento. Ocultación de la fijación por enmasillado.
Criterio de cuantificación de proyecto: Superficie útil, medida según documentación gráfica de Proyecto. No se ha incrementado la cuantificación por roturas y recortes, ya que en la descomposición se ha considerado un 5% más de piezas.
Criterio de cuantificación de obra: Se medirá la superficie realmente ejecutada según especificaciones de Proyecto.

| Código | Ud | Descripción | Rendimiento | Precio | Importe |
|---|---|---|---|---|---|
| mt16pnc020a | m² | Lámina de espuma de polietileno de alta densidad de 3 mm de espesor; proporcionando una reducción del nivel global de presión de ruido de impactos de 16 dB. (material) | 1.1 | 15.51 | 17.061 |
| mt16aaa030 | m | Cinta autoadhesiva para sellado de juntas. (material) | 0.44 | 8.89 | 3.912 |
| mt18lpg010ag | m² | Piso laminado, instalación con cola, Clase 21: Doméstico moderado, resistencia a la abrasión AC1, espesor 7 mm y dimensiones 1200x190 mm, formado por: tablero base de HDF, laminado decorativo de pino de 0,2 mm y con capa superficial de protección plástica. Y. (material) | 1.05 | 192.81 | 202.451 |
| mt18mva070 | l | Adhesivo, para interiores con presencia de humedad persistente y exteriores a la intemperie. (material) | 0.05 | 66.62 | 3.331 |
| mo028 | h | Oficial instalador de pisos laminados. (mano de obra) | 0.126 | 121.97 | 15.368 |
| mo066 | h | Ayudante instalador de pisos laminados. (mano de obra) | 0.101 | 74.26 | 7.500 |
| % | % | Herramienta menor | 2 % | 249.623 | 4.992 |
|  |  | Costes directos |  |  | 254.615 |

Residuos:
- colocación: mt16pnc020a; factor de residuo 0.06
- colocación: mt16aaa030 Cinta autoadhesiva para sellado de juntas; factor de residuo 0.07
- colocación: mt18lpg010ag; factor de residuo 0.014
- colocación: mt18mva070 Adhesivo, para interiores con presencia de humedad persistente y exteriores a la intemperie; factor de residuo 0.06

## Recursos

**mt16pnc020a** m² Lámina de espuma de polietileno de alta densidad de 3 mm de espesor; proporcionando una reducción del nivel global de
Datos técnicos: Coste energético 10.548 MJ; Emisión de CO2 0.407 kg; Código LER 17 06 04; Masa del elemento 0.06 kg; Volumen 0.0001 m3
Residuos:
- embalaje: re170203 Plástico. (componente de residuo); rendimiento 0.024 kg; Código LER 17 02 03; Masa del elemento 1 kg; Volumen 0.001667 m3

**mt16aaa030** m Cinta autoadhesiva para sellado de juntas
Datos técnicos: Coste energético 0.339 MJ; Emisión de CO2 0.017 kg; Código LER 17 06 04; Masa del elemento 0.0025 kg; Volumen 0.000004 m3
Residuos:
- embalaje: re170203 Plástico; rendimiento 0.001 kg

**mt18lpg010ag** m² Piso laminado, instalación con cola
Datos técnicos: Coste energético 953.786 MJ; Emisión de CO2 -12.876 kg; Código LER 17 02 01; Masa del elemento 7 kg; Volumen 0.006364 m3
Residuos:
- embalaje: re170203 Plástico; rendimiento 0.03 kg

**mt18mva070** l Adhesivo, para interiores con presencia de humedad persistente y exteriores a la intemperie
Datos técnicos: Coste energético 0.413 MJ; Emisión de CO2 0.021 kg; Código LER 17 09 04; Masa del elemento 1.2 kg; Volumen 0.0008 m3
Residuos:
- embalaje: re150104 Envases metálicos. (componente de residuo); rendimiento 0.042 kg; Código LER 15 01 04; Masa del elemento 1 kg; Volumen 0.001667 m3
