# Sellado de junta en piso continuo de concreto, con perfil preformado

- Propiedad del archivo: CYPE Ingenieros S.A.
- Formato: FIEBDC-3/2016
- Programa: Generador de precios de la construcción. CYPE Ingenieros, S.A.
- Fecha: 23/05/2024
- Ámbito geográfico: México
- Divisa: MXN
- Costes indirectos: 3 %
- Gastos generales: 13 %
- Beneficio industrial: 6 %
- IVA: 16 %

## R Revestimientos y lambrines

### RS Pisos

#### RSN Juntas en pavimentos continuos de concreto

**RSN131** m Sellado de junta en piso continuo de concreto, con perfil preformado.
Sellado de junta perimetral de hasta 34 mm de anchura y 20 mm de profundidad, en piso continuo de concreto, con perfil preformado compuesto por dos perfiles de aluminio anodizado, entre los que se coloca caucho sintético EPDM, con la superficie estriada, color negro. Incluso taquetes y tornillos de fijación.
Incluye: Limpieza y preparación del interior de la junta. Ejecución de taladros. Corte, colocación y fijación del perfil.
Criterio de cuantificación de proyecto: Longitud medida según documentación gráfica de Proyecto.
Criterio de cuantificación de obra: Se medirá la longitud realmente ejecutada según especificaciones de Proyecto.

| Código | Ud | Descripción | Rendimiento | Precio | Importe |
|---|---|---|---|---|---|
| mt18wwe045a | Ud | Perfil preformado para sellado de juntas perimetrales de hasta 34 mm de anchura y 20 mm de profundidad, en pavimentos continuos de concreto, compuesto por dos perfiles de aluminio anodizado, entre los que se coloca caucho sintético EPDM, con la superficie estriada, de color negro; con taquetes y tornillos de fijación. (material) | 1.05 | 421.48 | 442.554 |
| mo020 | h | Oficial albañil. (mano de obra) | 0.126 | 119.98 | 15.117 |
| % | % | Herramienta menor | 2 % | 457.671 | 9.153 |
|  |  | Costes directos |  |  | 466.824 |
