# Abrillantado mecánico en obra de piso interior de mármol

- Propiedad del archivo: CYPE INGENIEROS, S.A.
- Formato: FIEBDC-3/2002
- Ámbito geográfico: México
- Divisa: MXN
- Costes indirectos: 3.00 %
- Gastos generales: 13.00 %
- Beneficio industrial: 6.00 %
- IVA: 16.00 %

**RSP030** m² Abrillantado mecánico en obra de piso interior de mármol.
Abrillantado mecánico en obra de piso interior de mármol, con muelas de 400 o superior, previa aplicación de líquido cristalizador.
Incluye: Abrillantado. Repaso de los rincones de difícil acceso.
Criterio de cuantificación de proyecto: Superficie medida según documentación gráfica de Proyecto.
Criterio de cuantificación de obra: Se medirá la superficie realmente ejecutada según especificaciones de Proyecto.

| Código | Ud | Descripción | Rendimiento | Precio | Importe |
|---|---|---|---|---|---|
| mt18tsm110a | l | Líquido cristalizador, de color blanco, con pH de 2,5, para tratamiento superficial de cristalizado y abrillantado, en pisos de piedra natural o de terrazo. (material) | 0.125 | 345.11 | 43.14 |
| mq08war155 | h | Abrillantadora para el cristalizado o el abrillantado de pisos de piedra natural o de terrazo, compuesta por plato de lana de acero o esponja sintética. (maquinaria) | 0.150 | 29.51 | 4.43 |
| mo037 | h | Oficial pulidor de pavimentos. (mano de obra) | 0.188 | 78.26 | 14.71 |
| % | % | Herramienta menor | 2 % | 62.28 | 1.25 |
|  |  | Costes directos |  |  | 63.53 |
