# Trampilla para falso plafón continuo de placas de yeso. Sistema "KNAUF"

- Propiedad del archivo: CYPE Ingenieros S.A.
- Formato: FIEBDC-3/2016
- Programa: Generador de precios de la construcción. CYPE Ingenieros, S.A.
- Fecha: 30/05/2025
- Ámbito geográfico: México
- Divisa: MXN
- Costes indirectos: 3 %
- Gastos generales: 13 %
- Beneficio industrial: 6 %
- IVA: 16 %

## R Revestimientos y lambrines

### RT Falsos plafones en interiores

#### RTC Continuos, de placas de yeso

**RTC021** Ud Trampilla para falso plafón continuo de placas de yeso. Sistema "KNAUF".
Trampilla de registro gama Cortafuego, Cortafuego Tec EI 90 37,5, sistema E154.a "KNAUF", de 400x400 mm, formada por marco de acero y puerta de placa de yeso (3 cortafuego (DF), de 12,5 mm de espesor cada placa), para falso plafón continuo de placas de yeso. Incluso accesorios de montaje.
Incluye: Marcado y corte de la placa de yeso. Colocación de la trampilla. Resolución de encuentros y puntos singulares.
Criterio de cuantificación de proyecto: Número de unidades previstas, según documentación gráfica de Proyecto.
Criterio de cuantificación de obra: Se medirá el número de unidades realmente colocadas según especificaciones de Proyecto.

| Código | Ud | Descripción | Rendimiento | Precio | Importe |
|---|---|---|---|---|---|
| mt12ppk060dmjpbc | Ud | Trampilla de registro gama Cortafuego, Cortafuego Tec EI 90 37,5, sistema E154.a "KNAUF", de 400x400 mm, formada por marco de acero y puerta de placa de yeso (3 cortafuego (DF), de 12,5 mm de espesor cada placa). (material) | 1 | 3825.32 | 3825.320 |
| mo015 | h | Oficial de primera montador de falsos plafones. (mano de obra) | 0.379 | 130.84 | 49.588 |
| mo082 | h | Ayudante montador de falsos plafones. (mano de obra) | 0.189 | 77.51 | 14.649 |
| % | % | Herramienta menor | 2 % | 3889.557 | 77.791 |
|  |  | Costes directos |  |  | 3967.348 |

## Recursos

**mt12ppk060dmjpbc** Ud Trampilla de registro gama Cortafuego
Datos técnicos: Coste energético 47.098 MJ; Emisión de CO2 2.141 kg
Residuos:
- embalaje: re150101 Envases de papel y cartón. (componente de residuo); rendimiento 0.085 kg; Código LER 15 01 01; Masa del elemento 1 kg; Volumen 0.001333 m3
