# Bastidor empotrado para bidé suspendido

- Propiedad del archivo: CYPE Ingenieros S.A.
- Formato: FIEBDC-3/2016
- Programa: Generador de precios de la construcción. CYPE Ingenieros, S.A.
- Fecha: 06/10/2024
- Ámbito geográfico: México
- Divisa: MXN
- Costes indirectos: 3 %
- Gastos generales: 13 %
- Beneficio industrial: 6 %
- IVA: 16 %

## S Señalización y equipamiento

### SA Muebles sanitarios

#### SAE Bidés

**SAE100** Ud Bastidor empotrado para bidé suspendido.
Bastidor premontado de acero galvanizado, de 80 mm de profundidad, para bidé suspendido, con fijaciones, soporte para bidé y tubo de desagüe con adaptador para 32, 40 y 50 mm de diámetro. Instalación empotrada en muro de mampostería.
Incluye: Replanteo. Colocación y fijación del bastidor. Comprobación de su correcto funcionamiento.
Criterio de cuantificación de proyecto: Número de unidades previstas, según documentación gráfica de Proyecto.
Criterio de cuantificación de obra: Se medirá el número de unidades realmente colocadas según especificaciones de Proyecto.

| Código | Ud | Descripción | Rendimiento | Precio | Importe |
|---|---|---|---|---|---|
| mt30oli082a | Ud | Bastidor premontado de acero galvanizado, de 80 mm de profundidad, para bidé suspendido, con fijaciones, soporte para bidé y tubo de desagüe con adaptador para 32, 40 y 50 mm de diámetro, para empotrar en muro de mampostería. (material) | 1 | 3107.16 | 3107.160 |
| mo008 | h | Oficial plomero. (mano de obra) | 0.252 | 125.33 | 31.583 |
| % | % | Herramienta menor | 2 % | 3138.743 | 62.775 |
|  |  | Costes directos |  |  | 3201.518 |

## Recursos

**mt30oli082a** Ud Bastidor premontado de acero galvanizado
Datos técnicos: Coste energético 70.035 MJ; Emisión de CO2 5.997 kg
Residuos:
- embalaje: re150101 Envases de papel y cartón. (componente de residuo); rendimiento 0.072 kg; Código LER 15 01 01; Masa del elemento 1 kg; Volumen 0.001333 m3
