# Cisterna empotrada para sanitario suspendido

- Propiedad del archivo: CYPE Ingenieros S.A.
- Formato: FIEBDC-3/2016
- Programa: Generador de precios de la construcción. CYPE Ingenieros, S.A.
- Fecha: 06/10/2024
- Ámbito geográfico: México
- Divisa: MXN
- Costes indirectos: 3 %
- Gastos generales: 13 %
- Beneficio industrial: 6 %
- IVA: 16 %

## S Señalización y equipamiento

### SA Muebles sanitarios

#### SAI Sanitarios

**SAI120** Ud Cisterna empotrada para sanitario suspendido.
Cisterna con bastidor para empotrar en muro de mampostería o en muro divisorio de placas y pulsador mecánico de doble accionamiento. Instalación empotrada en muro de mampostería o en muro divisorio de placas.
Incluye: Replanteo. Colocación y fijación de la cisterna. Conexión a la red de evacuación. Conexión a la red de agua fría. Montaje de accesorios y complementos. Comprobación de su correcto funcionamiento.
Criterio de cuantificación de proyecto: Número de unidades previstas, según documentación gráfica de Proyecto.
Criterio de cuantificación de obra: Se medirá el número de unidades realmente colocadas según especificaciones de Proyecto.

| Código | Ud | Descripción | Rendimiento | Precio | Importe |
|---|---|---|---|---|---|
| mt30ips025a | Ud | Cisterna con bastidor para empotrar en muro de mampostería o en muro divisorio de placas, con anclajes, llave de regulación de 1/2" premontada, mecanismo de descarga de 3/6 litros y elementos de conexión a alimentación y desagüe, para sanitario suspendido. (material) | 1 | 9952.8 | 9952.800 |
| mt30ips030a | Ud | Pulsador mecánico de doble accionamiento, con embellecedor, para cisterna empotrada. (material) | 1 | 947.89 | 947.890 |
| mo008 | h | Oficial plomero. (mano de obra) | 1.262 | 125.33 | 158.166 |
| % | % | Herramienta menor | 2 % | 11058.856 | 221.177 |
|  |  | Costes directos |  |  | 11280.033 |

## Recursos

**mt30ips030a** Ud Pulsador mecánico de doble accionamiento, con embellecedor, para cisterna empotrada
Datos técnicos: Coste energético 33.947 MJ; Emisión de CO2 1.745 kg
Residuos:
- embalaje: re150101 Envases de papel y cartón. (componente de residuo); rendimiento 0.072 kg; Código LER 15 01 01; Masa del elemento 1 kg; Volumen 0.001333 m3
