# Protector superior para radiador, de espuma de poliuretano de alta densidad

- Propiedad del archivo: CYPE Ingenieros S.A.
- Formato: FIEBDC-3/2016
- Programa: Generador de precios de la construcción. CYPE Ingenieros, S.A.
- Fecha: 23/05/2024
- Ámbito geográfico: México
- Divisa: MXN
- Costes indirectos: 3 %
- Gastos generales: 13 %
- Beneficio industrial: 6 %
- IVA: 16 %

## S Señalización y equipamiento

### SD Protecciones

#### SDA Protectores para radiadores

**SDA020** Ud Protector superior para radiador, de espuma de poliuretano de alta densidad.
Protector superior para radiador, de espuma de poliuretano de alta densidad reforzada con un tablero de madera, de entre 1220 y 2000 mm de longitud y 20 mm de espesor, con recubrimiento de PVC, color a elegir. Colocación en obra: atornillado a la superficie soporte con perfiles metálicos.
Incluye: Replanteo. Montaje y fijación.
Criterio de cuantificación de proyecto: Número de unidades previstas, según documentación gráfica de Proyecto.
Criterio de cuantificación de obra: Se medirá el número de unidades realmente colocadas según especificaciones de Proyecto.

| Código | Ud | Descripción | Rendimiento | Precio | Importe |
|---|---|---|---|---|---|
| mt53pdi140b | Ud | Protector superior para radiador, de espuma de poliuretano de alta densidad reforzada con un tablero de madera, de entre 1220 y 2000 mm de longitud y 20 mm de espesor, con recubrimiento de PVC, color a elegir y perfiles metálicos para atornillar a la superficie soporte, Euroclase B-s1, d0 de reacción al fuego. (material) | 1 | 3486.1 | 3486.100 |
| mt26aaa240da | Ud | Taquete de nylon con tornillo de cabeza avellanada, de acero inoxidable AISI 304, de 6 mm de diámetro y 35 mm de longitud. (material) | 4 | 4.12 | 16.480 |
| mo080 | h | Ayudante montador. (mano de obra) | 0.379 | 73.05 | 27.686 |
| % | % | Herramienta menor | 2 % | 3530.266 | 70.605 |
|  |  | Costes directos |  |  | 3600.871 |

Residuos:
- colocación: mt26aaa240da; factor de residuo 0.0045

## Recursos

**mt26aaa240da** Ud Taquete de nylon con tornillo de cabeza avellanada
Datos técnicos: Coste energético 0.227 MJ; Emisión de CO2 0.028 kg; Código LER 17 04 05; Masa del elemento 0.004 kg; Volumen 0.000002 m3
Residuos:
- embalaje: re150101 Envases de papel y cartón. (componente de residuo); rendimiento 0.001 kg; Código LER 15 01 01; Masa del elemento 1 kg; Volumen 0.001333 m3
