# Banda protectora de PVC

- Propiedad del archivo: CYPE Ingenieros S.A.
- Formato: FIEBDC-3/2016
- Programa: Generador de precios de la construcción. CYPE Ingenieros, S.A.
- Fecha: 23/05/2024
- Ámbito geográfico: México
- Divisa: MXN
- Costes indirectos: 3 %
- Gastos generales: 13 %
- Beneficio industrial: 6 %
- IVA: 16 %

## S Señalización y equipamiento

### SD Protecciones

#### SDP Bandas protectoras de paramentos verticales

**SDP011** m Banda protectora de PVC.
Banda protectora de PVC, de 150 mm de anchura y 7 mm de espesor, de color negro, fijada mediante adhesivo de poliuretano al paramento.
Incluye: Replanteo. Fijación de la banda al paramento vertical.
Criterio de cuantificación de proyecto: Longitud medida a ejes, según documentación gráfica de Proyecto.
Criterio de cuantificación de obra: Se medirá, a ejes, la longitud realmente ejecutada según especificaciones de Proyecto.

| Código | Ud | Descripción | Rendimiento | Precio | Importe |
|---|---|---|---|---|---|
| mt53pdi010ce | m | Banda protectora de PVC, de 150 mm de anchura y 7 mm de espesor, de color negro, Euroclase B-s1, d0 de reacción al fuego. (material) | 1.05 | 411.07 | 431.624 |
| mt47adc110a | kg | Adhesivo especial de poliuretano bicomponente. (material) | 0.3 | 85.98 | 25.794 |
| mo011 | h | Oficial montador. (mano de obra) | 0.063 | 123.28 | 7.767 |
| mo080 | h | Ayudante montador. (mano de obra) | 0.063 | 73.05 | 4.602 |
| % | % | Herramienta menor | 2 % | 469.787 | 9.396 |
|  |  | Costes directos |  |  | 479.183 |

Residuos:
- colocación: mt53pdi010ce; factor de residuo 0.028
- colocación: mt47adc110a Adhesivo especial de poliuretano bicomponente; factor de residuo 0.038685

## Recursos

**mt53pdi010ce** m Banda protectora de PVC
Datos técnicos: Coste energético 64.954 MJ; Emisión de CO2 7.139 kg; Código LER 17 02 03; Masa del elemento 1.46 kg; Volumen 0.002433 m3
Residuos:
- embalaje: re170203 Plástico. (componente de residuo); rendimiento 0.003 kg; Código LER 17 02 03; Masa del elemento 1 kg; Volumen 0.001667 m3

**mt47adc110a** kg Adhesivo especial de poliuretano bicomponente
Datos técnicos: Coste energético 144.471 MJ; Emisión de CO2 7.014 kg; Código LER 17 09 04; Masa del elemento 1 kg; Volumen 0.000667 m3
Residuos:
- embalaje: re170203 Plástico; rendimiento 0.003 kg
