# Flexo de regadera

- Propiedad del archivo: CYPE Ingenieros S.A.
- Formato: FIEBDC-3/2016
- Programa: Generador de precios de la construcción. CYPE Ingenieros, S.A.
- Fecha: 06/10/2024
- Ámbito geográfico: México
- Divisa: MXN
- Costes indirectos: 3 %
- Gastos generales: 13 %
- Beneficio industrial: 6 %
- IVA: 16 %

## S Señalización y equipamiento

### SG Griferías

#### SGD Para regaderas

**SGD084** Ud Flexo de regadera.
Flexo de regadera liso, de 1,75 m de longitud, acabado cromado, con racor de conexión con rosca cilíndrica GAS hembra de 1/2", en ambos extremos, presión máxima 5 bar, temperatura máxima 70°C. Incluso juntas elásticas.
Incluye: Conexionado y comprobación de su correcto funcionamiento.
Criterio de cuantificación de proyecto: Número de unidades previstas, según documentación gráfica de Proyecto.
Criterio de cuantificación de obra: Se medirá el número de unidades realmente colocadas según especificaciones de Proyecto.

| Código | Ud | Descripción | Rendimiento | Precio | Importe |
|---|---|---|---|---|---|
| mt31gro137a | Ud | Flexo de regadera liso, de 1,75 m de longitud, acabado cromado, con racor de conexión con rosca cilíndrica GAS hembra de 1/2", en ambos extremos, presión máxima 5 bar, temperatura máxima 70°C, incluso juntas elásticas. (material) | 1 | 952.78 | 952.780 |
| mo008 | h | Oficial plomero. (mano de obra) | 0.076 | 125.33 | 9.525 |
| % | % | Herramienta menor | 2 % | 962.305 | 19.246 |
|  |  | Costes directos |  |  | 981.551 |
