# Regadera higiénica monomando

- Propiedad del archivo: CYPE Ingenieros S.A.
- Formato: FIEBDC-3/2016
- Programa: Generador de precios de la construcción. CYPE Ingenieros, S.A.
- Fecha: 30/05/2025
- Ámbito geográfico: México
- Divisa: MXN
- Costes indirectos: 3 %
- Gastos generales: 13 %
- Beneficio industrial: 6 %
- IVA: 16 %

## S Señalización y equipamiento

### SG Griferías

#### SGH Regaderas higiénicas

**SGH010** Ud Regadera higiénica monomando.
Regadera higiénica monomando, acabado cromado, formada por grifo mezclador monomando con palanca metálica, florón circular, cartucho cerámico, con toma de 1/2" para flexo y soporte para regadera de teléfono, acabado cromado; regadera de teléfono con palanca de accionamiento, acabado cromado, con un chorro, limitador de caudal a 5 l/min y sistema antical y flexo de regadera de 1,25 m de longitud. Incluso elementos de conexión, elementos de fijación y juntas elásticas.
Incluye: Colocación. Conexionado y comprobación de su correcto funcionamiento.
Criterio de cuantificación de proyecto: Número de unidades previstas, según documentación gráfica de Proyecto.
Criterio de cuantificación de obra: Se medirá el número de unidades realmente colocadas según especificaciones de Proyecto.

| Código | Ud | Descripción | Rendimiento | Precio | Importe |
|---|---|---|---|---|---|
| mt31gdh010a | Ud | Regadera higiénica monomando, acabado cromado, formada por grifo mezclador monomando con palanca metálica, florón circular, cartucho cerámico, con toma de 1/2" para flexo y soporte para regadera de teléfono, acabado cromado; regadera de teléfono con palanca de accionamiento, acabado cromado, con un chorro, limitador de caudal a 5 l/min y sistema antical y flexo de regadera de 1,25 m de longitud, incluso elementos de conexión, elementos de fijación y juntas elásticas. (material) | 1 | 2650.02 | 2650.020 |
| mt37www010 | Ud | Material auxiliar para instalaciones hidrosanitarias. (material) | 1 | 26.07 | 26.070 |
| mo008 | h | Oficial plomero. (mano de obra) | 0.631 | 130.84 | 82.560 |
| % | % | Herramienta menor | 2 % | 2758.650 | 55.173 |
|  |  | Costes directos |  |  | 2813.823 |
