# Espejo de aumento para baño

- Propiedad del archivo: CYPE Ingenieros S.A.
- Formato: FIEBDC-3/2016
- Programa: Generador de precios de la construcción. CYPE Ingenieros, S.A.
- Fecha: 06/10/2024
- Ámbito geográfico: México
- Divisa: MXN
- Costes indirectos: 3 %
- Gastos generales: 13 %
- Beneficio industrial: 6 %
- IVA: 16 %

## S Señalización y equipamiento

### SM Baños

#### SMG Espejos

**SMG010** Ud Espejo de aumento para baño.
Espejo giratorio, para baño, de latón con acabado cromado, con aumento en una cara y soporte mural con brazo extensible. Fijación al soporte con las sujeciones suministradas por el fabricante.
Incluye: Replanteo y trazo en el paramento de la situación del accesorio. Colocación y fijación de los accesorios de soporte.
Criterio de cuantificación de proyecto: Número de unidades previstas, según documentación gráfica de Proyecto.
Criterio de cuantificación de obra: Se medirá el número de unidades realmente ejecutadas según especificaciones de Proyecto.

| Código | Ud | Descripción | Rendimiento | Precio | Importe |
|---|---|---|---|---|---|
| mt31abp110a | Ud | Espejo giratorio, para baño, de latón con acabado cromado, con aumento en una cara y soporte mural con brazo extensible. (material) | 1 | 1968.2 | 1968.200 |
| mo107 | h | Ayudante plomero. (mano de obra) | 0.126 | 74.12 | 9.339 |
| % | % | Herramienta menor | 2 % | 1977.539 | 39.551 |
|  |  | Costes directos |  |  | 2017.090 |
