# Cubierta de piedra natural

- Propiedad del archivo: CYPE Ingenieros S.A.
- Formato: FIEBDC-3/2016
- Programa: Generador de precios de la construcción. CYPE Ingenieros, S.A.
- Fecha: 06/10/2024
- Ámbito geográfico: México
- Divisa: MXN
- Costes indirectos: 3 %
- Gastos generales: 13 %
- Beneficio industrial: 6 %
- IVA: 16 %

## S Señalización y equipamiento

### SN Techumbres

#### SNP De piedra natural

**SNP010** Ud Cubierta de piedra natural.
Cubierta de granito nacional, Blanco Cristal pulido, de 350 cm de longitud, 60 cm de anchura y 2 cm de espesor, canto simple recto, con los bordes ligeramente biselados, formación de 1 hueco con sus cantos pulidos, y copete perimetral de 5 cm de altura y 2 cm de espesor, con el borde recto. Incluso replanteo; soportes y anclajes de acero galvanizado; resolución de esquinas, ángulos, cantos y remates; uniones entre piezas y encuentros con paramentos, sellados con silicona; nivelado y acuñado; eliminación de restos y limpieza.
Incluye: Replanteo y trazo de la cubierta. Colocación y fijación de los soportes y anclajes. Colocación, ajuste y fijación de las piezas que componen la cubierta. Colocación de copete perimetral.
Criterio de cuantificación de proyecto: Número de unidades previstas, según documentación gráfica de Proyecto. No se han duplicado esquinas en la cuantificación de la longitud de la techumbre.
Criterio de cuantificación de obra: Se medirá el número de unidades realmente ejecutadas según especificaciones de Proyecto.

| Código | Ud | Descripción | Rendimiento | Precio | Importe |
|---|---|---|---|---|---|
| mt19egn010a | m² | Cubierta de granito nacional, Blanco Cristal pulido, de 2 cm de espesor. (material) | 2.275 | 2528.02 | 5751.246 |
| mt19ewa030aaa | m | Formación de canto simple recto con los bordes ligeramente biselados, en cubierta de piedra natural. (material) | 4.7 | 92.78 | 436.066 |
| mt19ewa040a | m | Formación de canto recto en copete de piedra natural, para el encuentro entre la techumbre y el paramento vertical. (material) | 3.5 | 92.78 | 324.730 |
| mt19ewa010d | Ud | Formación de hueco con los cantos pulidos, en cubierta de granito. (material) | 1 | 724.93 | 724.930 |
| mt19ewa020 | Ud | Material auxiliar para anclaje de techumbre. (material) | 3.5 | 196.7 | 688.450 |
| mt32war010 | kg | Sellador elástico de poliuretano monocomponente para juntas. (material) | 0.047 | 199.44 | 9.374 |
| mo011 | h | Oficial montador. (mano de obra) | 4.86 | 125.33 | 609.104 |
| mo080 | h | Ayudante montador. (mano de obra) | 5.106 | 74.26 | 379.172 |
| % | % | Herramienta menor | 2 % | 8923.072 | 178.461 |
|  |  | Costes directos |  |  | 9101.533 |

Residuos:
- colocación: mt19egn010a Cubierta de granito nacional, Blanco Cristal pulido, de 2 cm de espesor; factor de residuo 0.0123
- colocación: mt32war010 Sellador elástico de poliuretano monocomponente para juntas; factor de residuo 0.03

## Recursos

**mt19egn010a** m² Cubierta de granito nacional, Blanco Cristal pulido, de 2 cm de espesor
Datos técnicos: Coste energético 72.635 MJ; Emisión de CO2 2.874 kg; Código LER 01 04 13; Masa del elemento 31.2 kg; Volumen 0.0208 m3
Residuos:
- embalaje: re170201 Madera. (componente de residuo); rendimiento 0.037 kg; Código LER 17 02 01; Masa del elemento 1 kg; Volumen 0.000909 m3
- embalaje: re170203 Plástico. (componente de residuo); rendimiento 0.028 kg; Código LER 17 02 03; Masa del elemento 1 kg; Volumen 0.001667 m3

**mt32war010** kg Sellador elástico de poliuretano monocomponente para juntas
Datos técnicos: Coste energético 144.209 MJ; Emisión de CO2 7.002 kg; Código LER 17 09 04; Masa del elemento 1 kg; Volumen 0.000667 m3
Residuos:
- embalaje: re150104 Envases metálicos. (componente de residuo); rendimiento 0.003 kg; Código LER 15 01 04; Masa del elemento 1 kg; Volumen 0.001667 m3
