# Registro prefabricado

- Propiedad del archivo: CYPE Ingenieros S.A.
- Formato: FIEBDC-3/2016
- Programa: Generador de precios de la construcción. CYPE Ingenieros, S.A.
- Fecha: 06/10/2024
- Ámbito geográfico: México
- Divisa: MXN
- Costes indirectos: 3 %
- Gastos generales: 13 %
- Beneficio industrial: 6 %
- IVA: 16 %

## U Urbanización interior del predio

### UA Alcantarillado

#### UAA Registros

**UAA012** Ud Registro prefabricado.
Registro de paso enterrada, prefabricada de concreto, de dimensiones interiores 40x40x50 cm, sobre solera de concreto simple f'c=20 MPa (200 kg/cm²), clasificación de exposición A1, tamaño máximo del agregado 20 mm, revenimiento de 5 a 10 cm de 20 cm de espesor, con marco y tapa prefabricados de concreto reforzado y cierre hermético al paso de los olores mefíticos.
Criterio de valoración económica: El precio no incluye la excavación ni el relleno del trasdós.
Incluye: Replanteo. Colado y compactación del concreto en formación de solera. Colocación del registro prefabricado. Ejecución de taladros para el conexionado de los colectores a la registro. Conexionado de los albañales al registro. Colocación de la tapa y los accesorios. Comprobación de su correcto funcionamiento.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.098 | 1288.9 | 126.312 |
| mt11arh010b | Ud | Registro con fondo, registrable, prefabricada de concreto fck=25 MPa, de 40x40x50 cm de medidas interiores, para saneamiento. (material) | 1 | 673.07 | 673.070 |
| mt11arh020b | Ud | Marco y tapa prefabricados de concreto reforzado fck=25 MPa, para registros de saneamiento de 40x40 cm, espesor de la tapa 4 cm, con cierre hermético al paso de los olores mefíticos. (material) | 1 | 229.6 | 229.600 |
| mo041 | h | Oficial albañil de obra civil. (mano de obra) | 0.631 | 121.97 | 76.963 |
| mo087 | h | Ayudante albañil de obra civil. (mano de obra) | 0.467 | 74.26 | 34.679 |
| % | % | Herramienta menor | 2 % | 1140.624 | 22.812 |
|  |  | Costes directos |  |  | 1163.436 |

Residuos:
- colocación: mt10hmf071ce; factor de residuo 0.0016

## Recursos

**mt10hmf071ce** m³ Concreto simple f'c=20 MPa (200 kg/cm²)
Datos técnicos: Coste energético 1840.000 MJ; Emisión de CO2 230.000 kg; Código LER 17 01 01; Masa del elemento 2300 kg; Volumen 1.533333 m3
