# Mesa de jardín, de madera

- Propiedad del archivo: CYPE Ingenieros S.A.
- Formato: FIEBDC-3/2016
- Programa: Generador de precios de la construcción. CYPE Ingenieros, S.A.
- Fecha: 30/05/2025
- Ámbito geográfico: México
- Divisa: MXN
- Costes indirectos: 3 %
- Gastos generales: 13 %
- Beneficio industrial: 6 %
- IVA: 16 %

## U Urbanización interior del predio

### UM Equipamiento urbano

#### UMB Bancos y mesas

**UMB120** Ud Mesa de jardín, de madera.
Conjunto de mesa de jardín, compuesto por mesa rectangular de 80x180x55 cm de tablones, de 4,5 cm de espesor, de madera de pino tratada en autoclave con 1 banco con respaldo de 46x180x78 cm, de tablones, de 4,5 cm de espesor, de madera de pino tratada en autoclave, 3 taburetes de 46x46x46 cm, de tablones, de 4,5 cm de espesor, de madera de pino tratada en autoclave y tornillería de acero cincado. Incluso nivelación de los componentes.
Incluye: Colocación y nivelación de los componentes.
Criterio de cuantificación de proyecto: Número de unidades previstas, según documentación gráfica de Proyecto.
Criterio de cuantificación de obra: Se medirá el número de unidades realmente ejecutadas según especificaciones de Proyecto.

| Código | Ud | Descripción | Rendimiento | Precio | Importe |
|---|---|---|---|---|---|
| mt52mug215a | Ud | Mesa rectangular de 80x180x55 cm de tablones, de 4,5 cm de espesor, de madera de pino tratada en autoclave y tornillería de acero cincado. (material) | 1 | 10514.57 | 10514.570 |
| mt52mug216a | Ud | Banco con respaldo de 46x180x78 cm, de tablones, de 4,5 cm de espesor, de madera de pino tratada en autoclave y tornillería de acero cincado. (material) | 1 | 10599.85 | 10599.850 |
| mt52mug218a | Ud | Taburete de 46x46x46 cm, de tablones, de 4,5 cm de espesor, de madera de pino tratada en autoclave y tornillería de acero cincado. (material) | 3 | 3449.34 | 10348.020 |
| mo041 | h | Oficial albañil de obra civil. (mano de obra) | 0.631 | 127.32 | 80.339 |
| mo087 | h | Ayudante albañil de obra civil. (mano de obra) | 0.631 | 77.51 | 48.909 |
| % | % | Herramienta menor | 2 % | 31591.688 | 631.834 |
|  |  | Costes directos |  |  | 32223.522 |
