# Prueba de baldosas de concreto

- Propiedad del archivo: CYPE Ingenieros S.A.
- Formato: FIEBDC-3/2016
- Programa: Generador de precios de la construcción. CYPE Ingenieros, S.A.
- Fecha: 23/05/2024
- Ámbito geográfico: México
- Divisa: MXN
- Costes indirectos: 3 %
- Gastos generales: 13 %
- Beneficio industrial: 6 %
- IVA: 16 %

## X Control de calidad y pruebas

### XB Pavimentos

#### XBH De baldosas de concreto

**XBH010** Ud Prueba de baldosas de concreto.
Pruebas a realizar en laboratorio acreditado en el área técnica correspondiente, sobre una muestra de baldosa de concreto, tomada en obra, para la determinación de las siguientes características: aspecto superficial. Incluso desplazamiento a obra, toma de muestra e informe de resultados.
Incluye: Desplazamiento a obra. Toma de muestras. Realización de pruebas. Redacción de informe de los resultados de las pruebas realizadas.
Criterio de cuantificación de proyecto: Prueba a realizar, según documentación del Plan de control de calidad.

| Código | Ud | Descripción | Rendimiento | Precio | Importe |
|---|---|---|---|---|---|
| mt49bah010 | Ud | Prueba para determinar el aspecto superficial de una muestra de baldosa de concreto, incluso desplazamiento a obra, toma de muestra e informe de resultados. (material) | 1 | 1234.64 | 1234.640 |
| % | % | Herramienta menor | 2 % | 1234.640 | 24.693 |
|  |  | Costes directos |  |  | 1259.333 |
