# Prueba de baldosas de piedra natural

- Propiedad del archivo: CYPE Ingenieros S.A.
- Formato: FIEBDC-3/2016
- Programa: Generador de precios de la construcción. CYPE Ingenieros, S.A.
- Fecha: 23/05/2024
- Ámbito geográfico: México
- Divisa: MXN
- Costes indirectos: 3 %
- Gastos generales: 13 %
- Beneficio industrial: 6 %
- IVA: 16 %

## X Control de calidad y pruebas

### XB Pavimentos

#### XBN De piedra natural

**XBN010** Ud Prueba de baldosas de piedra natural.
Pruebas a realizar en laboratorio acreditado en el área técnica correspondiente, sobre una muestra de granito, tomada en obra, para la determinación de las siguientes características: densidad real. Incluso desplazamiento a obra e informe de resultados.
Incluye: Desplazamiento a obra. Toma de muestras. Realización de pruebas. Redacción de informe de los resultados de las pruebas realizadas.
Criterio de cuantificación de proyecto: Prueba a realizar, según documentación del Plan de control de calidad.

| Código | Ud | Descripción | Rendimiento | Precio | Importe |
|---|---|---|---|---|---|
| mt49des010 | Ud | Repercusión de desplazamiento a obra para la toma de muestras. (material) | 1 | 11.7 | 11.700 |
| mt49mcp020 | Ud | Toma en obra de muestras de granito, cuyo peso no exceda de 50 kg. (material) | 1 | 4293.02 | 4293.020 |
| mt49mcp100 | Ud | Prueba para determinar la densidad real de una muestra de granito. (material) | 1 | 522.97 | 522.970 |
| mt49mcp030 | Ud | Informe de resultados de las pruebas realizadas sobre una muestra de granito. (material) | 1 | 1408.96 | 1408.960 |
| % | % | Herramienta menor | 2 % | 6236.650 | 124.733 |
|  |  | Costes directos |  |  | 6361.383 |
