# Prueba de bloques cerámicos

- Propiedad del archivo: CYPE Ingenieros S.A.
- Formato: FIEBDC-3/2016
- Programa: Generador de precios de la construcción. CYPE Ingenieros, S.A.
- Fecha: 23/05/2024
- Ámbito geográfico: México
- Divisa: MXN
- Costes indirectos: 3 %
- Gastos generales: 13 %
- Beneficio industrial: 6 %
- IVA: 16 %

## X Control de calidad y pruebas

### XL Materiales cerámicos

#### XLB Bloques

**XLB010** Ud Prueba de bloques cerámicos.
Pruebas a realizar en laboratorio acreditado en el área técnica correspondiente, sobre una muestra de bloque cerámico, tomada en obra, para la determinación de las siguientes características: características dimensionales, estructurales y de forma, eflorescencias, resistencia a la heladicidad. Incluso desplazamiento a obra e informe de resultados.
Incluye: Desplazamiento a obra. Toma de muestras. Realización de pruebas. Redacción de informe de los resultados de las pruebas realizadas.
Criterio de cuantificación de proyecto: Prueba a realizar, según documentación del Plan de control de calidad.

| Código | Ud | Descripción | Rendimiento | Precio | Importe |
|---|---|---|---|---|---|
| mt49des010 | Ud | Repercusión de desplazamiento a obra para la toma de muestras. (material) | 1 | 11.7 | 11.700 |
| mt49blc020 | Ud | Toma en obra de muestras de bloques cerámicos, cuyo peso no exceda de 50 kg. (material) | 1 | 506.51 | 506.510 |
| mt49blc050 | Ud | Prueba para determinar las características dimensionales, estructurales y de forma de una muestra de bloques cerámicos. (material) | 1 | 1521.76 | 1521.760 |
| mt49blc060 | Ud | Prueba para determinar las eflorescencias de una muestra de bloques cerámicos. (material) | 1 | 1106.67 | 1106.670 |
| mt49blc070 | Ud | Prueba para determinar la resistencia a la helada de una muestra de bloques cerámicos. (material) | 1 | 2428.16 | 2428.160 |
| mt49blc030 | Ud | Informe de resultados de las pruebas realizadas sobre una muestra de bloques cerámicos. (material) | 1 | 1519.54 | 1519.540 |
| % | % | Herramienta menor | 2 % | 7094.340 | 141.887 |
|  |  | Costes directos |  |  | 7236.227 |
