# Conjunto de pruebas de servicio de las instalaciones en zaguán

- Propiedad del archivo: CYPE Ingenieros S.A.
- Formato: FIEBDC-3/2016
- Programa: Generador de precios de la construcción. CYPE Ingenieros, S.A.
- Fecha: 23/05/2024
- Ámbito geográfico: México
- Divisa: MXN
- Costes indirectos: 3 %
- Gastos generales: 13 %
- Beneficio industrial: 6 %
- IVA: 16 %

## X Control de calidad y pruebas

### XR Pruebas de servicio

#### XRI Instalaciones

**XRI020** Ud Conjunto de pruebas de servicio de las instalaciones en zaguán.
Conjunto de pruebas de servicio a realizar por laboratorio acreditado en el área técnica correspondiente, para comprobar el correcto funcionamiento de las siguientes instalaciones: electricidad, TV/FM y plomería. Incluso informe de resultados.
Incluye: Realización de las pruebas. Redacción de informe de los resultados de las pruebas realizadas.
Criterio de cuantificación de proyecto: Prueba a realizar, según documentación del Plan de control de calidad.
Criterio de cuantificación de obra: Se medirá el número de pruebas realizadas por laboratorio acreditado según especificaciones de Proyecto.

| Código | Ud | Descripción | Rendimiento | Precio | Importe |
|---|---|---|---|---|---|
| mt49prs110b | Ud | Prueba de servicio para comprobar el correcto funcionamiento de la instalación eléctrica en zaguán, incluso informe de resultados. (material) | 1 | 664.38 | 664.380 |
| mt49prs120b | Ud | Prueba de servicio para comprobar el correcto funcionamiento de la instalación de TV/FM en zaguán, incluso informe de resultados. (material) | 1 | 189.82 | 189.820 |
| mt49prs145a | Ud | Prueba de servicio para comprobar el correcto funcionamiento de la instalación hidrosanitaria en zaguán, incluso informe de resultados. (material) | 1 | 474.56 | 474.560 |
| % | % | Herramienta menor | 2 % | 1328.760 | 26.575 |
|  |  | Costes directos |  |  | 1355.335 |
