# Dispositivo de anclaje metálico fijado mecánicamente a la estructura

- Propiedad del archivo: CYPE Ingenieros S.A.
- Formato: FIEBDC-3/2016
- Programa: Generador de precios de la construcción. CYPE Ingenieros, S.A.
- Fecha: 02/11/2025
- Ámbito geográfico: México
- Divisa: MXN
- Costes indirectos: 3 %
- Gastos generales: 13 %
- Beneficio industrial: 6 %
- IVA: 16 %

## Y Seguridad y salud

### YC Sistemas de protección colectiva

#### YCL Líneas y dispositivos de anclaje

**YCL225** Ud Dispositivo de anclaje metálico fijado mecánicamente a la estructura.
Dispositivo de anclaje, formado por anclaje mecánico con tornillo autotaladrante de cabeza hexagonal con arandela, de acero con tratamiento Ruspert, color plata, de 12 mm de diámetro y lámina metálica con orificio, para colocar sobre el tornillo, amortizable en 1 uso, fijado mecánicamente a paramento de concreto lanzado, para asegurar a un operario.
Criterio de cuantificación de proyecto: Número de unidades previstas, según Estudio o Estudio Básico de Seguridad y Salud.
Criterio de cuantificación de obra: Se medirá el número de unidades realmente colocadas según especificaciones de Estudio o Estudio Básico de Seguridad y Salud.

| Código | Ud | Descripción | Rendimiento | Precio | Importe |
|---|---|---|---|---|---|
| mt50spd075a | Ud | Anclaje mecánico con tornillo autotaladrante de cabeza hexagonal con arandela, de acero con tratamiento Ruspert, color plata, de 12 mm de diámetro. (material) | 1 | 16.68 | 16.680 |
| mt50spd070a | Ud | Lámina metálica con orificio, para colocar sobre el tornillo. (material) | 1 | 80.05 | 80.050 |
| mo120 | h | Peón Seguridad y Salud. (mano de obra) | 0.076 | 74.59 | 5.669 |
| % | % | Herramienta menor | 2 % | 102.399 | 2.048 |
|  |  | Costes directos |  |  | 104.447 |
