# Impermeabilización de junta de construcción en contacto con el agua, con perfil hidroexpansivo

- Propiedad del archivo: CYPE INGENIEROS, S.A.
- Formato: FIEBDC-3/2002
- Ámbito geográfico: México
- Divisa: MXN
- Costes indirectos: 3.00 %
- Gastos generales: 13.00 %
- Beneficio industrial: 6.00 %
- IVA: 16.00 %

## N Aislamientos e impermeabilizaciones

### NI Impermeabilizaciones

#### NIJ Juntas

**NIJ111** m Impermeabilización de junta de construcción en contacto con el agua, con perfil hidroexpansivo.
Impermeabilización de junta de construcción, vertical u horizontal, expuesta a presión hidrostática, temporal o permanente, con perfil hidroexpansivo de bentonita, de expansión controlada en contacto con agua salina, de 25x20 mm, colocado con solapes, fijado con adhesivo.
Incluye: Limpieza del soporte. Replanteo. Aplicación del adhesivo. Colocación del perfil.
Criterio de cuantificación de proyecto: Longitud medida según documentación gráfica de Proyecto.
Criterio de cuantificación de obra: Se medirá la longitud realmente ejecutada según especificaciones de Proyecto.

| Código | Ud | Descripción | Rendimiento | Precio | Importe |
|---|---|---|---|---|---|
| mt15sja160d | m | Perfil hidroexpansivo de bentonita, de expansión controlada en contacto con agua salina, de 25x20 mm. (material) | 1.050 | 181.08 | 190.13 |
| mt15sja165 | l | Imprimación adhesiva para perfiles hidroexpansivos de bentonita. (material) | 0.015 | 216.30 | 3.24 |
| mo032 | h | Oficial aplicador de productos impermeabilizantes. (mano de obra) | 0.137 | 119.98 | 16.44 |
| % | % | Herramienta menor | 2 % | 209.81 | 4.20 |
|  |  | Costes directos |  |  | 214.01 |
