# Fachada ligera de placas. Sistema Placotherm Integra Aquaroc "PLACO"

- Propiedad del archivo: CYPE INGENIEROS, S.A.
- Formato: FIEBDC-3/2002
- Ámbito geográfico: México
- Divisa: MXN
- Costes indirectos: 3.00 %
- Gastos generales: 13.00 %
- Beneficio industrial: 6.00 %
- IVA: 16.00 %

## F Fachadas y muros divisorios

### FL Fachadas ligeras

#### FLY Sistemas de fachada ligera

**FLY025** m² Fachada ligera de placas. Sistema Placotherm Integra Aquaroc "PLACO".
Fachada ligera de placas. Sistema Placotherm Integra Aquaroc "PLACO", formado por: ESTRUCTURA EXTERIOR: estructura metálica de acero galvanizado de canales horizontales THR y postes verticales THM, con una modulación de 600 mm; AISLAMIENTO EXTERIOR: panel compacto de lana mineral Arena, de alta densidad, Arena Master "ISOVER", de 90 mm de espesor, sin revestir, resistencia térmica 2,35 m²K/W, conductividad térmica 0,038 W/(mK), colocado a tope; PLACA EXTERIOR: placa de cemento Aquaroc 13 "PLACO", de 12,5x1200x900 mm; ESTRUCTURA INTERIOR: estructura metálica de acero galvanizado de canales horizontales R 48 y postes verticales M 48, con una modulación de 600 mm; AISLAMIENTO INTERIOR: panel semirrígido de lana mineral Arena de alta densidad, Arena Basic, de 45 mm de espesor, no revestido, resistencia térmica 1,2 m²K/W, conductividad térmica 0,037 W/(mK), colocado a tope; PLACAS INTERIORES: dos placas de yeso DFI / - 1200 / 2500 / 12,5 / con los bordes longitudinales afinados, Phonique PPH 13 "PLACO"; IMPERMEABILIZACIÓN: lámina altamente transpirable, impermeable al agua de lluvia, Placotherm Estándar, fijada a los postes de la estructura metálica por la cara exterior; REVESTIMIENTO EXTERIOR: capa base de mortero polimérico de altas prestaciones reforzado con fibras, Placotherm Base, color blanco, compuesto de cemento blanco, cargas minerales, resinas hidrófugas redispersables, fibras y aditivos especiales armado con malla de refuerzo CMALL 160 y capa de acabado de mortero orgánico Webertene Advance XS "WEBER", color a elegir, gama Estándar, acabado gota, con un tamaño máximo de partícula de 0,5 mm, a base de siloxanos, cargas minerales, pigmentos resistentes a los rayos UV, fungicidas y aditivos especiales sobre imprimación reguladora de la absorción Webertene Primer "WEBER". Incluso banda acústica, tornillería para la fijación de las placas, fijaciones para el anclaje de los perfiles, mortero Placotherm Base y cinta CMALL 160 "PLACO", para el tratamiento de juntas entre placas exteriores, pasta SN "PLACO" y cinta "PLACO", para el tratamiento de juntas entre placas interiores, perfil de PVC con malla de fibra de vidrio antiálcalis, Perfil Goteo "PLACO", para remate de dinteles, y cinta adhesiva de doble cara para la fijación de la lámina altamente transpirable.
Criterio de valoración económica: El precio incluye la resolución de huecos de fachada.
Incluye: Replanteo de la estructura metálica en suelo y techo. Nivelación y limpieza de la base. Colocación de la banda acústica. Fijación de la estructura metálica exterior. Colocación, aplomado y nivelación de marcos. Corte y preparación del aislamiento. Paso de instalaciones. Colocación del aislamiento exterior. Fijación de la estructura metálica interior. Colocación del aislamiento interior. Colocación y fijación provisional de la impermeabilización. Colocación y atornillado a la estructura de las placas exteriores. Tratamiento de juntas entre placas exteriores. Colocación y atornillado a la estructura de las placas interiores. Tratamiento de juntas entre placas interiores. Colocación del perfil para remate de dinteles. Extendido de la capa de mortero base y colocación de la malla. Aplicación de la imprimación. Aplicación de la capa de acabado.
Criterio de cuantificación de proyecto: Superficie medida según documentación gráfica de Proyecto, sin duplicar esquinas ni encuentros, deduciendo los huecos de superficie mayor de 3 m².
Criterio de cuantificación de obra: Se medirá la superficie realmente ejecutada según especificaciones de Proyecto, sin duplicar esquinas ni encuentros, deduciendo los huecos de superficie mayor de 3 m².

| Código | Ud | Descripción | Rendimiento | Precio | Importe |
|---|---|---|---|---|---|
| mt12plp340a | m | Canal de perfil de acero galvanizado Z1 (Z140), THR "PLACO", fabricado mediante laminación en frío, 100x50 mm de sección y 0,7 mm de espesor. (material) | 0.900 | 52.41 | 47.17 |
| mt12plp350a | m | Poste de perfil de acero galvanizado Z1 (Z140), THM "PLACO", fabricado mediante laminación en frío, 100x40 mm de sección y 1 mm de espesor. (material) | 3.000 | 82.18 | 246.54 |
| mt12plj020a | m | Banda estanca autoadhesiva, Banda 45 "PLACO", de espuma de polietileno de celdas cerradas, de 3 mm de espesor y 45 mm de anchura, para la estanqueidad de la base y el aislamiento acústico del perímetro en muros divisorios y revestimientos interiores de placas. (material) | 1.650 | 8.77 | 14.47 |
| mt12plt035a | Ud | Tornillo autoperforante rosca-metal, THRPF 13 "PLACO", de 13 mm de longitud. (material) | 7.000 | 1.05 | 7.35 |
| mt16lvi035a | m² | Panel compacto de lana mineral Arena, de alta densidad, Arena Master "ISOVER", de 90 mm de espesor, sin revestir, resistencia térmica 2,35 m²K/W, conductividad térmica 0,038 W/(mK), Euroclase A1 de reacción al fuego, capacidad de absorción de agua a corto plazo <=1 kg/m² y factor de resistencia a la difusión del vapor de agua 1. (material) | 1.000 | 314.09 | 314.09 |
| mt12plp070b | m | Canal de perfil de acero galvanizado, R 48 "PLACO", fabricado mediante laminación en frío, de 3000 mm de longitud, 48x30 mm de sección y 0,55 mm de espesor. (material) | 1.000 | 33.51 | 33.51 |
| mt12plp060b | m | Poste de perfil de acero galvanizado, M 48 "PLACO", fabricado mediante laminación en frío, de 3000 mm de longitud, 46,5x36 mm de sección y 0,6 mm de espesor. (material) | 2.100 | 40.80 | 85.68 |
| mt16lvi030alfq | m² | Panel semirrígido de lana mineral Arena de alta densidad, Arena Basic "ISOVER", de 45 mm de espesor, no revestido, resistencia térmica 1,2 m²K/W, conductividad térmica 0,037 W/(mK), Euroclase A1 de reacción al fuego, capacidad de absorción de agua a corto plazo <=1 kg/m² y factor de resistencia a la difusión del vapor de agua 1. (material) | 1.000 | 85.93 | 85.93 |
| mt15pdw100a | m | Cinta adhesiva de doble cara, con adhesivo acrílico, de 50 mm de anchura, con resistencia a los rayos UV, rango de temperatura de trabajo de -20 a 100°C, suministrada en rollos de 50 m de longitud. (material) | 1.700 | 32.18 | 54.71 |
| mt15mvp010a | m | Lámina altamente transpirable impermeable al agua de lluvia, Placotherm Estándar "PLACO", de 175 µm de espesor y 60 g/m², de 0,01 m de espesor de aire equivalente frente a la difusión de vapor de agua, permeabilidad al aire 2 m³/h·m² a 50 Pa, (Euroclase E de reacción al fuego), suministrada en rollos de 1,50x50 m. (material) | 1.100 | 81.99 | 90.19 |
| mt12plq010a | m² | Placa de cemento de alto rendimiento, Aquaroc 13 "PLACO", de 12,5x1200x900 mm. (material) | 1.000 | 547.54 | 547.54 |
| mt28fvp010a | m | Cinta de juntas de malla de fibra de vidrio antiálcalis, CMALL 160 "PLACO", de 160 g/m² de masa superficial, de 100 mm de anchura y 0,52 mm de espesor, suministrada en rollos de 50 m de longitud. (material) | 2.100 | 5.35 | 11.24 |
| mt28mpp010a | kg | Mortero polimérico de altas prestaciones reforzado con fibras, Placotherm Base, "PLACO", color blanco, compuesto de cemento blanco, cargas minerales, resinas hidrófugas redispersables, fibras y aditivos especiales, para aplicar con llana, para tratamiento de juntas y plastecido superficial de placas en sistemas Placotherm, resistencia a compresión de 3 a 7,5 N/mm², absorción de agua por capilaridad menor de 0,2 kg/m² min½. (material) | 0.600 | 15.90 | 9.54 |
| mt28fvp050 | m | Perfil de PVC con malla de fibra de vidrio antiálcalis, Perfil Goteo "PLACO", para remate de dinteles, suministrado en barras de 2,5 m de longitud. (material) | 0.170 | 54.38 | 9.24 |
| mt28fvp020a | m | Malla de refuerzo de fibra de vidrio antiálcalis, CMALL 160 "PLACO", de 160 g/m² de masa superficial, de 1,1 m de anchura y 0,52 mm de espesor, suministrada en rollos de 50 m de longitud. (material) | 1.100 | 47.79 | 52.57 |
| mt12plk010hgpcc | m² | Placa de yeso DFI / - 1200 / 2500 / 12,5 / con los bordes longitudinales afinados, Phonique PPH 13 "PLACO", formada por un alma de yeso de origen natural embutida e íntimamente ligada a dos láminas de cartón fuerte, aditivada para mejorar sus prestaciones acústicas. (material) | 2.000 | 136.84 | 273.68 |
| mt12plj010a | m | Cinta microperforada de papel "PLACO", de 50 mm de anchura, para acabado de juntas de placas de yeso. (material) | 2.100 | 1.01 | 2.12 |
| mt12plm010a | kg | Pasta de secado en polvo SN "PLACO"; Euroclase A2-s1, d0 de reacción al fuego, rango de temperatura de trabajo de 5 a 30°C, para aplicación manual con cinta de juntas; para el tratamiento de las juntas de las placas de yeso. (material) | 0.660 | 21.15 | 13.96 |
| mt12plt010a | Ud | Tornillo autorroscante TTPC 25 "PLACO", con cabeza de trompeta, de 25 mm de longitud, para instalación de placas de yeso sobre perfiles de espesor inferior a 6 mm. (material) | 6.000 | 0.26 | 1.56 |
| mt12plt010c | Ud | Tornillo autorroscante TTPC 35 "PLACO", con cabeza de trompeta, de 35 mm de longitud, para instalación de placas de yeso sobre perfiles de espesor inferior a 6 mm. (material) | 11.000 | 0.34 | 3.74 |
| mt12plt040 | Ud | Tornillo autotaladrante de acero inoxidable Placotherm Integra "PLACO", con cabeza hexagonal, de 25 mm de longitud. (material) | 24.000 | 1.21 | 29.04 |
| mt28pcc010c | l | Imprimación reguladora de la absorción Webertene Primer "WEBER", color a elegir, gama Estándar, a base de copolímeros acrílicos, cargas minerales y aditivos especiales, impermeable al agua de lluvia y permeable al vapor de agua. (material) | 0.450 | 123.69 | 55.66 |
| mt28esc090c | kg | Mortero orgánico Webertene Advance XS "WEBER", color a elegir, gama Estándar, acabado gota, a base de siloxanos, cargas minerales, pigmentos resistentes a los rayos UV, fungicidas y aditivos especiales. (material) | 1.500 | 75.93 | 113.90 |
| op00ato010 |  | Atornillador. | 1.000 | 0.00 | 0.00 |
| mo052 | h | Oficial montador de sistemas de fachadas prefabricadas. (mano de obra) | 1.298 | 123.28 | 160.02 |
| mo099 | h | Ayudante montador de sistemas de fachadas prefabricadas. (mano de obra) | 0.766 | 73.05 | 55.96 |
| % | % | Herramienta menor | 2 % | 2319.41 | 46.39 |
|  |  | Costes directos |  |  | 2365.80 |
