# Colector para calefacción y refrigeración por suelo radiante

- Propiedad del archivo: CYPE INGENIEROS, S.A.
- Formato: FIEBDC-3/2002
- Ámbito geográfico: México
- Divisa: MXN
- Costes indirectos: 3.00 %
- Gastos generales: 13.00 %
- Beneficio industrial: 6.00 %
- IVA: 16.00 %

## I Instalaciones

### IC Calefacción, refrigeración, climatización y agua caliente sanitaria

#### ICE Emisores por agua para calefacción y refrigeración

**ICE100** Ud Colector para calefacción y refrigeración por suelo radiante.
Colector de plástico (PPSU), de 1" de diámetro, modelo HKV15-16 "POLYTHERM", para 4 circuitos, con medidores de caudal en cada circuito, purgador automático, sistema de llenado y prueba, soportes para fijación a caja o a pared y racores para tubos de 15 ó 16 mm de diámetro, con válvulas de esfera de latón niquelado, de 1", para unión roscada, termómetros, montado en armario de 675x90x600 mm, para colector de 4 a 8 salidas, modelo DRE 675, curvatubos. Totalmente montado, conexionado y probado.
Incluye: Replanteo del emplazamiento del colector. Colocación del armario para el colector. Colocación del colector. Conexión de las tuberías al colector. Conexión del colector a la red de distribución interior o a la caldera.
Criterio de cuantificación de proyecto: Número de unidades previstas, según documentación gráfica de Proyecto.
Criterio de cuantificación de obra: Se medirá el número de unidades realmente ejecutadas según especificaciones de Proyecto.

| Código | Ud | Descripción | Rendimiento | Precio | Importe |
|---|---|---|---|---|---|
| mt38pol001c | Ud | Colector de plástico (PPSU), de 1" de diámetro, modelo HKV15-16 "POLYTHERM", para 4 circuitos, con medidores de caudal en cada circuito, purgador automático, sistema de llenado y prueba, soportes para fijación a caja o a pared y racores para tubos de 15 ó 16 mm de diámetro. (material) | 1.000 | 5319.06 | 5319.06 |
| mt38pol005b | Ud | Válvula de esfera de latón niquelado, de 1", para unión roscada, "POLYTHERM". (material) | 2.000 | 568.32 | 1136.64 |
| mt38pol040b | Ud | Pareja de curvatubos de polipropileno reforzado con fibra de vidrio, para tubo de 15 ó 16 mm de diámetro, "POLYTHERM". (material) | 4.000 | 74.08 | 296.32 |
| mt38pol070na | Ud | Armario de 675x90x600 mm, para colector de 4 a 8 salidas, modelo DRE 675 "POLYTHERM". (material) | 1.000 | 3714.25 | 3714.25 |
| mo004 | h | Oficial calefactor. (mano de obra) | 2.020 | 123.28 | 249.03 |
| mo103 | h | Ayudante calefactor. (mano de obra) | 2.020 | 72.91 | 147.28 |
| % | % | Herramienta menor | 2 % | 10862.58 | 217.25 |
|  |  | Costes directos |  |  | 11079.83 |
