# Sistema de calefacción por suelo radiante para industria y sector terciario, con capa de mortero

- Propiedad del archivo: CYPE INGENIEROS, S.A.
- Formato: FIEBDC-3/2002
- Ámbito geográfico: México
- Divisa: MXN
- Costes indirectos: 3.00 %
- Gastos generales: 13.00 %
- Beneficio industrial: 6.00 %
- IVA: 16.00 %

## I Instalaciones

### IC Calefacción, refrigeración, climatización y agua caliente sanitaria

#### ICE Emisores por agua para calefacción y refrigeración

**ICE140** m² Sistema de calefacción por suelo radiante para industria y sector terciario, con capa de mortero.
Sistema de calefacción por suelo radiante Industrial "POLYTHERM", formado por, banda autoadhesiva de espuma de polietileno, de 150x7 mm, panel de poliestireno termoconformado con estructura celular cerrada formado por capa de aislamiento acústico y capa de aislamiento térmico con plastificado en su cara superior, resistencia a compresión 50 kN/m², de 1334x998 mm y 45 mm de espesor total, modelo Industrial, tubo de polietileno resistente a la temperatura (PE-RT) con barrera de oxígeno (EVOH) y recubrimiento exterior de polímero con micropartículas metálicas, Polytherm Evohflex Pro, de 16 mm de diámetro exterior y 1,8 mm de espesor, y mortero autonivelante, "POLYTHERM", con resistencia a compresión de 20 N/mm², resistencia a flexión de 4 N/mm², de 40 mm de espesor. Totalmente montado, conexionado y probado.
Incluye: Preparación y limpieza de la superficie de apoyo. Replanteo de la instalación. Fijación del zócalo perimetral. Colocación de los paneles. Replanteo de la tubería. Colocación y fijación de las tuberías. Colado y extendido de la capa de mortero autonivelante.
Criterio de cuantificación de proyecto: Superficie útil, medida según documentación gráfica de Proyecto.
Criterio de cuantificación de obra: Se medirá la superficie realmente ejecutada según especificaciones de Proyecto.

| Código | Ud | Descripción | Rendimiento | Precio | Importe |
|---|---|---|---|---|---|
| mt38pol037a | m | Banda autoadhesiva de espuma de polietileno, de 150x7 mm, "POLYTHERM". (material) | 0.600 | 26.67 | 16.00 |
| mt38pol022a | m² | Panel de poliestireno termoconformado con estructura celular cerrada formado por capa de aislamiento acústico y capa de aislamiento térmico con plastificado en su cara superior, resistencia a compresión 50 kN/m², de 1334x998 mm y 45 mm de espesor total, modelo Industrial "POLYTHERM", para tubo de 16 ó 20 mm de diámetro, paso del tubo múltiplo de 8 cm. (material) | 1.000 | 759.15 | 759.15 |
| mt37pol027Pa | m | Tubo de polietileno resistente a la temperatura (PE-RT) con barrera de oxígeno (EVOH) y recubrimiento exterior de polímero con micropartículas metálicas, Polytherm Evohflex Pro "POLYTHERM", de 16 mm de diámetro exterior y 1,8 mm de espesor, según ISO 22391-2. (material) | 6.250 | 24.81 | 155.06 |
| mt09mal020a | m³ | Mortero autonivelante, con resistencia a compresión de 20 N/mm², resistencia a flexión de 4 N/mm², a base de sulfato cálcico, para espesores de 2,5 a 7,0 cm, usado en nivelación de pisos. (material) | 0.040 | 3810.58 | 152.42 |
| mt08aaa010a | m³ | Agua. (material) | 0.004 | 22.86 | 0.09 |
| mq06pym020 | h | Mezcladora-bombeadora para morteros autonivelantes. (maquinaria) | 0.050 | 169.49 | 8.47 |
| mo004 | h | Oficial calefactor. (mano de obra) | 0.846 | 123.28 | 104.29 |
| mo103 | h | Ayudante calefactor. (mano de obra) | 0.846 | 72.91 | 61.68 |
| mo031 | h | Oficial aplicador de mortero autonivelante. (mano de obra) | 0.063 | 119.98 | 7.56 |
| mo069 | h | Ayudante aplicador de mortero autonivelante. (mano de obra) | 0.063 | 73.05 | 4.60 |
| % | % | Herramienta menor | 2 % | 1269.32 | 25.39 |
|  |  | Costes directos |  |  | 1294.71 |
