# Equipo de regulación y control de zona

- Propiedad del archivo: CYPE INGENIEROS, S.A.
- Formato: FIEBDC-3/2002
- Ámbito geográfico: México
- Divisa: MXN
- Costes indirectos: 3.00 %
- Gastos generales: 13.00 %
- Beneficio industrial: 6.00 %
- IVA: 16.00 %

## I Instalaciones

### IC Calefacción, refrigeración, climatización y agua caliente sanitaria

#### ICE Emisores por agua para calefacción y refrigeración

**ICE155** Ud Equipo de regulación y control de zona.
Válvula termostática de 3 vías, de 1" de diámetro, con accionamiento eléctrico, sonda de impulsión y termómetro, "POLYTHERM". Totalmente montado, conexionado y probado.
Incluye: Replanteo, colocación y fijación de la válvula de zona y del termostato de ambiente. Conexionado de la válvula de zona a la tubería. Conexionado eléctrico y de comunicación.
Criterio de cuantificación de proyecto: Número de unidades previstas, según documentación gráfica de Proyecto.
Criterio de cuantificación de obra: Se medirá el número de unidades realmente ejecutadas según especificaciones de Proyecto.

| Código | Ud | Descripción | Rendimiento | Precio | Importe |
|---|---|---|---|---|---|
| mt38pol240a | Ud | Válvula termostática de 3 vías, de 1" de diámetro, con accionamiento eléctrico, sonda de impulsión y termómetro, "POLYTHERM". (material) | 1.000 | 6427.27 | 6427.27 |
| mo004 | h | Oficial calefactor. (mano de obra) | 0.884 | 123.28 | 108.98 |
| mo103 | h | Ayudante calefactor. (mano de obra) | 0.884 | 72.91 | 64.45 |
| % | % | Herramienta menor | 2 % | 6600.70 | 132.01 |
|  |  | Costes directos |  |  | 6732.71 |
