# Grupo de impulsión para colector

- Propiedad del archivo: CYPE INGENIEROS, S.A.
- Formato: FIEBDC-3/2002
- Ámbito geográfico: México
- Divisa: MXN
- Costes indirectos: 3.00 %
- Gastos generales: 13.00 %
- Beneficio industrial: 6.00 %
- IVA: 16.00 %

## I Instalaciones

### IC Calefacción, refrigeración, climatización y agua caliente sanitaria

#### ICE Emisores por agua para calefacción y refrigeración

**ICE160** Ud Grupo de impulsión para colector.
Válvula termostática de 3 vías, de 1" de diámetro, con bomba HEL 60-25 "POLYTHERM", con termómetro, accionamiento eléctrico y sonda de impulsión. Totalmente montado, conexionado y probado.
Incluye: Colocación y fijación del grupo de impulsión al colector. Conexionado eléctrico de la bomba de circulación.
Criterio de cuantificación de proyecto: Número de unidades previstas, según documentación gráfica de Proyecto.
Criterio de cuantificación de obra: Se medirá el número de unidades realmente ejecutadas según especificaciones de Proyecto.

| Código | Ud | Descripción | Rendimiento | Precio | Importe |
|---|---|---|---|---|---|
| mt38pol245a | Ud | Válvula termostática de 3 vías, de 1" de diámetro, con bomba HEL 60-25 "POLYTHERM", con termómetro, accionamiento eléctrico y sonda de impulsión. (material) | 1.000 | 14430.31 | 14430.31 |
| mo004 | h | Oficial calefactor. (mano de obra) | 0.252 | 123.28 | 31.07 |
| mo103 | h | Ayudante calefactor. (mano de obra) | 0.252 | 72.91 | 18.37 |
| % | % | Herramienta menor | 2 % | 14479.75 | 289.60 |
|  |  | Costes directos |  |  | 14769.35 |
