# Control centralizado de calderas, para calefacción y agua caliente sanitaria

- Propiedad del archivo: CYPE INGENIEROS, S.A.
- Formato: FIEBDC-3/2002
- Ámbito geográfico: México
- Divisa: MXN
- Costes indirectos: 3.00 %
- Gastos generales: 13.00 %
- Beneficio industrial: 6.00 %
- IVA: 16.00 %

## I Instalaciones

### IC Calefacción, refrigeración, climatización y agua caliente sanitaria

#### ICX Dispositivos de control centralizado

**ICX020** Ud Control centralizado de calderas, para calefacción y agua caliente sanitaria
Control centralizado de la instalación de calefacción y agua caliente sanitaria, para caldera, circuito de radiadores y la producción de agua caliente sanitaria, compuesto por central de regulación electrónica para calefacción y agua caliente sanitaria. Totalmente montado, conexionado y probado.
Incluye: Replanteo. Colocación y fijación de los elementos. Conexionado con la red eléctrica.
Criterio de cuantificación de proyecto: Número de unidades previstas, según documentación gráfica de Proyecto.
Criterio de cuantificación de obra: Se medirá el número de unidades realmente ejecutadas según especificaciones de Proyecto.

| Código | Ud | Descripción | Rendimiento | Precio | Importe |
|---|---|---|---|---|---|
| mt38ccc020a | Ud | Central electrónica de regulación, para el control de la temperatura de los circuitos de calefacción y agua caliente sanitaria, en función de las condiciones exteriores, con actuación sobre las válvulas mezcladoras, los quemadores y las bombas de circulación, y control de hasta dos calderas, compuesta por central electrónica, sonda exterior, dos sondas de inmersión en los circuitos de ida y sonda para el acumulador de agua caliente sanitaria (material) | 1.000 | 14015.47 | 14015.47 |
| mt38ccc021a | Ud | Módulo de ambiente, para el control de la temperatura de cada circuito de radiadores. (material) | 1.000 | 4770.60 | 4770.60 |
| mt35aia090aa | m | Tubo rígido de PVC, enchufable, curvable en caliente, de color negro, de 16 mm de diámetro nominal, para canalización fija en superficie. Resistencia a la compresión 1250 N, resistencia al impacto 2 julios, temperatura de trabajo -5°C hasta 60°C, con grado de protección IP547, propiedades eléctricas: aislante, no propagador de la llama. Incluso abrazaderas, elementos de sujeción y accesorios (curvas, conectores, tees, codos y curvas flexibles). (material) | 60.000 | 36.50 | 2190.00 |
| mt35cun040aa | m | Cable unipolar H07V-K, siendo su tensión asignada de 450/750 V, reacción al fuego clase Eca según UNE-EN 50575, con conductor multifilar de cobre clase 5 (-K) de 1,5 mm² de sección, con aislamiento de PVC (V). (material) | 120.000 | 11.85 | 1422.00 |
| mo005 | h | Oficial instalador de climatización. (mano de obra) | 14.137 | 123.28 | 1742.81 |
| mo104 | h | Ayudante instalador de climatización. (mano de obra) | 14.137 | 72.91 | 1030.73 |
| % | % | Herramienta menor | 2 % | 25171.61 | 503.43 |
|  |  | Costes directos |  |  | 25675.04 |
