# Sistema de calefacción por suelo radiante para industria y sector terciario, con capa de mortero

- Propiedad del archivo: CYPE Ingenieros S.A.
- Formato: FIEBDC-3/2016
- Programa: Generador de precios de la construcción. CYPE Ingenieros, S.A.
- Fecha: 23/05/2024
- Ámbito geográfico: México
- Divisa: MXN
- Costes indirectos: 3 %
- Gastos generales: 13 %
- Beneficio industrial: 6 %
- IVA: 16 %

## I Instalaciones

### IC Calefacción, refrigeración, climatización y agua caliente sanitaria

#### ICE Emisores por agua para calefacción y refrigeración

**ICE140** m² Sistema de calefacción por suelo radiante para industria y sector terciario, con capa de mortero.
Sistema de calefacción por suelo radiante Industrial "POLYTHERM", formado por, banda autoadhesiva de espuma de polietileno, de 150x7 mm, panel de poliestireno termoconformado con estructura celular cerrada formado por capa de aislamiento acústico y capa de aislamiento térmico con plastificado en su cara superior, resistencia a compresión 50 kN/m², de 1334x998 mm y 45 mm de espesor total, modelo Industrial, tubo de polietileno resistente a la temperatura (PE-RT) con barrera de oxígeno (EVOH) y recubrimiento exterior de polímero con micropartículas metálicas, Polytherm Evohflex Pro, de 16 mm de diámetro exterior y 1,8 mm de espesor, y mortero autonivelante, "POLYTHERM", con resistencia a compresión de 20 N/mm², resistencia a flexión de 4 N/mm², de 40 mm de espesor. Totalmente montado, conexionado y probado.
Incluye: Preparación y limpieza de la superficie de apoyo. Replanteo de la instalación. Fijación del zócalo perimetral. Colocación de los paneles. Replanteo de la tubería. Colocación y fijación de las tuberías. Colado y extendido de la capa de mortero autonivelante.
Criterio de cuantificación de proyecto: Superficie útil, medida según documentación gráfica de Proyecto.
Criterio de cuantificación de obra: Se medirá la superficie realmente ejecutada según especificaciones de Proyecto.

| Código | Ud | Descripción | Rendimiento | Precio | Importe |
|---|---|---|---|---|---|
| mt38pol037a | m | Banda autoadhesiva de espuma de polietileno, de 150x7 mm, "POLYTHERM". (material) | 0.6 | 26.67 | 16.002 |
| mt38pol022a | m² | Panel de poliestireno termoconformado con estructura celular cerrada formado por capa de aislamiento acústico y capa de aislamiento térmico con plastificado en su cara superior, resistencia a compresión 50 kN/m², de 1334x998 mm y 45 mm de espesor total, modelo Industrial "POLYTHERM", para tubo de 16 ó 20 mm de diámetro, paso del tubo múltiplo de 8 cm. (material) | 1 | 759.15 | 759.150 |
| mt37pol027Pa | m | Tubo de polietileno resistente a la temperatura (PE-RT) con barrera de oxígeno (EVOH) y recubrimiento exterior de polímero con micropartículas metálicas, Polytherm Evohflex Pro "POLYTHERM", de 16 mm de diámetro exterior y 1,8 mm de espesor, según ISO 22391-2. (material) | 6.25 | 24.81 | 155.063 |
| mt09mal020a | m³ | Mortero autonivelante, con resistencia a compresión de 20 N/mm², resistencia a flexión de 4 N/mm², a base de sulfato cálcico, para espesores de 2,5 a 7,0 cm, usado en nivelación de pisos. (material) | 0.04 | 3810.58 | 152.423 |
| mt08aaa010a | m³ | Agua. (material) | 0.004 | 22.86 | 0.091 |
| mq06pym020 | h | Mezcladora-bombeadora para morteros autonivelantes. (maquinaria) | 0.05 | 169.49 | 8.475 |
| mo004 | h | Oficial calefactor. (mano de obra) | 0.846 | 123.28 | 104.295 |
| mo103 | h | Ayudante calefactor. (mano de obra) | 0.846 | 72.91 | 61.682 |
| mo031 | h | Oficial aplicador de mortero autonivelante. (mano de obra) | 0.063 | 119.98 | 7.559 |
| mo069 | h | Ayudante aplicador de mortero autonivelante. (mano de obra) | 0.063 | 73.05 | 4.602 |
| % | % | Herramienta menor | 2 % | 1269.342 | 25.387 |
|  |  | Costes directos |  |  | 1294.729 |

Residuos:
- colocación: mt38pol037a Banda autoadhesiva de espuma de polietileno, de 150x7 mm, "POLYTHERM"; factor de residuo 0.0599864
- colocación: mt38pol022a; factor de residuo 0.024
- colocación: mt37pol027Pa; factor de residuo 0.0275
- colocación: mt09mal020a; factor de residuo 0.0036

## Recursos

**mt38pol037a** m Banda autoadhesiva de espuma de polietileno, de 150x7 mm, "POLYTHERM"
Datos técnicos: Coste energético 10.170 MJ; Emisión de CO2 0.362 kg; Código LER 17 06 04; Masa del elemento 0.0735 kg; Volumen 0.000123 m3
Residuos:
- embalaje: re170203 Plástico. (componente de residuo); rendimiento 0.001 kg; Código LER 17 02 03; Masa del elemento 1 kg; Volumen 0.001667 m3

**mt38pol022a** m² Panel de poliestireno termoconformado con estructura celular cerrada formado por capa de aislamiento acústico y capa de
Datos técnicos: Coste energético 35.004 MJ; Emisión de CO2 1.562 kg; Código LER 17 06 04; Masa del elemento 0.6 kg; Volumen 0.001 m3
Residuos:
- embalaje: re170203 Plástico; rendimiento 0.034 kg

**mt37pol027Pa** m Tubo de polietileno resistente a la temperatura (PE-RT) con barrera de oxígeno (EVOH) y recubrimiento exterior de
Datos técnicos: Coste energético 10.657 MJ; Emisión de CO2 0.529 kg; Código LER 17 02 03; Masa del elemento 0.11 kg; Volumen 0.000183 m3

**mt09mal020a** m³ Mortero autonivelante
Datos técnicos: Coste energético 1365.000 MJ; Emisión de CO2 105.000 kg; Código LER 17 01 01; Masa del elemento 2100 kg; Volumen 1.4 m3

**mt08aaa010a** m³ Agua
Datos técnicos: Coste energético 60.000 MJ; Emisión de CO2 30.000 kg
