# Equipo de regulación y control para colector, mediante cabezales electrotérmicos

- Propiedad del archivo: CYPE Ingenieros S.A.
- Formato: FIEBDC-3/2016
- Programa: Generador de precios de la construcción. CYPE Ingenieros, S.A.
- Fecha: 23/05/2024
- Ámbito geográfico: México
- Divisa: MXN
- Costes indirectos: 3 %
- Gastos generales: 13 %
- Beneficio industrial: 6 %
- IVA: 16 %

## I Instalaciones

### IC Calefacción, refrigeración, climatización y agua caliente sanitaria

#### ICE Emisores por agua para calefacción y refrigeración

**ICE150** Ud Equipo de regulación y control para colector, mediante cabezales electrotérmicos.
Sistema de regulación de la temperatura para colector, para calefacción, Polyalpha Directo "POLYTHERM", compuesto de placa electrónica de conexión, modelo Alpha-Base 6 Zonas 230V, para un máximo de 15 cabezales a 230 V y 6 termostatos, con leds indicadores de estado, dos contactos libres de tensión, conexión para la puesta en marcha de la caldera y conexión para la bomba de circulación, termostatos digitales, con alimentación a pilas, modelo Alpha-T Bat a 2 hilos y cabezales electrotérmicos. Totalmente montado, conexionado y probado.
Incluye: Colocación, fijación y conexionado eléctrico y de comunicación con todos los elementos que lo demanden en la instalación.
Criterio de cuantificación de proyecto: Número de unidades previstas, según documentación gráfica de Proyecto.
Criterio de cuantificación de obra: Se medirá el número de unidades realmente ejecutadas según especificaciones de Proyecto.

| Código | Ud | Descripción | Rendimiento | Precio | Importe |
|---|---|---|---|---|---|
| mt38pol125a | Ud | Placa electrónica de conexión, modelo Alpha-Base 6 Zonas 230V "POLYTHERM", para un máximo de 15 cabezales a 230 V y 6 termostatos, con leds indicadores de estado, dos contactos libres de tensión, conexión para la puesta en marcha de la caldera y conexión para la bomba de circulación. (material) | 1 | 2960.44 | 2960.440 |
| mt38pol115a | Ud | Termostato digital, con alimentación a pilas, modelo Alpha-T Bat a 2 hilos "POLYTHERM", con interruptor para selección de calefacción o refrigeración. (material) | 2 | 1372.8 | 2745.600 |
| mt38pol100a | Ud | Cabezal electrotérmico para un voltaje de 230 V sin microinterruptor, "POLYTHERM". (material) | 4 | 762.11 | 3048.440 |
| mt35aia010a | m | Tubo curvable de PVC, corrugado, de color negro, de 16 mm de diámetro nominal, para canalización empotrada en obra de mampostería (paredes y techos). Resistencia a la compresión 320 N, resistencia al impacto 1 julio, temperatura de trabajo -5°C hasta 60°C, con grado de protección IP545, no propagador de la llama. (material) | 10 | 10.92 | 109.200 |
| mt35cun020a | m | Cable unipolar H07Z1-K (AS), siendo su tensión asignada de 450/750 V, reacción al fuego clase Cca-s1a,d1,a1 según UNE-EN 50575, con conductor multifilar de cobre clase 5 (-K) de 1,5 mm² de sección, con aislamiento de compuesto termoplástico a base de poliolefina libre de halógenos con baja emisión de humos y gases corrosivos (Z1). (material) | 20 | 12.15 | 243.000 |
| mo004 | h | Oficial calefactor. (mano de obra) | 0.884 | 123.28 | 108.980 |
| mo103 | h | Ayudante calefactor. (mano de obra) | 0.884 | 72.91 | 64.452 |
| % | % | Herramienta menor | 2 % | 9280.112 | 185.602 |
|  |  | Costes directos |  |  | 9465.714 |

Residuos:
- colocación: mt35aia010a; factor de residuo 0.0275
- colocación: mt35cun020a; factor de residuo 0.0165

## Recursos

**mt38pol125a** Ud Placa electrónica de conexión
Datos técnicos: Coste energético 0.019 MJ; Emisión de CO2 0.030 kg
Residuos:
- embalaje: re150101 Envases de papel y cartón. (componente de residuo); rendimiento 0.036 kg; Código LER 15 01 01; Masa del elemento 1 kg; Volumen 0.001333 m3

**mt38pol115a** Ud Termostato digital
Datos técnicos: Coste energético 0.018 MJ; Emisión de CO2 0.028 kg
Residuos:
- embalaje: re150101 Envases de papel y cartón; rendimiento 0.033 kg

**mt38pol100a** Ud Cabezal electrotérmico para un voltaje de 230 V sin microinterruptor, "POLYTHERM"
Datos técnicos: Coste energético 0.017 MJ; Emisión de CO2 0.028 kg
Residuos:
- embalaje: re150101 Envases de papel y cartón; rendimiento 0.032 kg

**mt35aia010a** m Tubo curvable de PVC
Datos técnicos: Coste energético 11.626 MJ; Emisión de CO2 0.577 kg; Código LER 17 02 03; Masa del elemento 0.12 kg; Volumen 0.0002 m3

**mt35cun020a** m Cable unipolar H07Z1-K (AS)
Datos técnicos: Coste energético 2.663 MJ; Emisión de CO2 0.201 kg; Código LER 17 04 11; Masa del elemento 0.02 kg; Volumen 0.000013 m3
Residuos:
- embalaje: re150101 Envases de papel y cartón; rendimiento 0.065 kg
