# Grupo de impulsión para colector

- Propiedad del archivo: CYPE Ingenieros S.A.
- Formato: FIEBDC-3/2016
- Programa: Generador de precios de la construcción. CYPE Ingenieros, S.A.
- Fecha: 23/05/2024
- Ámbito geográfico: México
- Divisa: MXN
- Costes indirectos: 3 %
- Gastos generales: 13 %
- Beneficio industrial: 6 %
- IVA: 16 %

## I Instalaciones

### IC Calefacción, refrigeración, climatización y agua caliente sanitaria

#### ICE Emisores por agua para calefacción y refrigeración

**ICE160** Ud Grupo de impulsión para colector.
Válvula termostática de 3 vías, de 1" de diámetro, con bomba HEL 60-25 "POLYTHERM", con termómetro, accionamiento eléctrico y sonda de impulsión. Totalmente montado, conexionado y probado.
Incluye: Colocación y fijación del grupo de impulsión al colector. Conexionado eléctrico de la bomba de circulación.
Criterio de cuantificación de proyecto: Número de unidades previstas, según documentación gráfica de Proyecto.
Criterio de cuantificación de obra: Se medirá el número de unidades realmente ejecutadas según especificaciones de Proyecto.

| Código | Ud | Descripción | Rendimiento | Precio | Importe |
|---|---|---|---|---|---|
| mt38pol245a | Ud | Válvula termostática de 3 vías, de 1" de diámetro, con bomba HEL 60-25 "POLYTHERM", con termómetro, accionamiento eléctrico y sonda de impulsión. (material) | 1 | 14430.31 | 14430.310 |
| mo004 | h | Oficial calefactor. (mano de obra) | 0.252 | 123.28 | 31.067 |
| mo103 | h | Ayudante calefactor. (mano de obra) | 0.252 | 72.91 | 18.373 |
| % | % | Herramienta menor | 2 % | 14479.750 | 289.595 |
|  |  | Costes directos |  |  | 14769.345 |

## Recursos

**mt38pol245a** Ud Válvula termostática de 3 vías
Datos técnicos: Coste energético 0.964 MJ; Emisión de CO2 1.518 kg
Residuos:
- embalaje: re150101 Envases de papel y cartón. (componente de residuo); rendimiento 1.786 kg; Código LER 15 01 01; Masa del elemento 1 kg; Volumen 0.001333 m3
