# Grupo de impulsión para colector, con centralita premontada

- Propiedad del archivo: CYPE INGENIEROS, S.A.
- Formato: FIEBDC-3/2002
- Ámbito geográfico: México
- Divisa: MXN
- Costes indirectos: 3.00 %
- Gastos generales: 13.00 %
- Beneficio industrial: 6.00 %
- IVA: 16.00 %

## I Instalaciones

### IC Calefacción, refrigeración, climatización y agua caliente sanitaria

#### ICE Emisores por agua para calefacción y refrigeración

**ICE161** Ud Grupo de impulsión para colector, con centralita premontada.
Centralita programable con sonda exterior, sonda de impulsión, válvula de 3 vías en H, modelo RC-PLUS H 150 "POLYTHERM", de 1" de diámetro, con servomotor y con bomba de circulación HEL 60-25 de alta eficiencia, con racores y termómetros, con módulo de acceso a internet. Totalmente montado, conexionado y probado.
Incluye: Colocación y fijación del grupo de impulsión al colector. Conexionado eléctrico de la centralita y de la bomba de circulación.
Criterio de cuantificación de proyecto: Número de unidades previstas, según documentación gráfica de Proyecto.
Criterio de cuantificación de obra: Se medirá el número de unidades realmente ejecutadas según especificaciones de Proyecto.

| Código | Ud | Descripción | Rendimiento | Precio | Importe |
|---|---|---|---|---|---|
| mt38pol760a | Ud | Centralita programable con sonda exterior, sonda de impulsión, válvula de 3 vías en H, modelo RC-PLUS H 150 "POLYTHERM", de 1" de diámetro, con servomotor y con bomba de circulación HEL 60-25 de alta eficiencia, con racores y termómetros. (material) | 1.000 | 35497.97 | 35497.97 |
| mt38pol330a | Ud | Módulo de acceso a internet "POLYTHERM", 110x135x29 mm, con comunicación vía cable bus con la centralita de control de 1 m de longitud. (material) | 1.000 | 9495.56 | 9495.56 |
| mo004 | h | Oficial calefactor. (mano de obra) | 0.687 | 123.28 | 84.69 |
| mo103 | h | Ayudante calefactor. (mano de obra) | 0.687 | 72.91 | 50.09 |
| % | % | Herramienta menor | 2 % | 45128.31 | 902.57 |
|  |  | Costes directos |  |  | 46030.88 |
