# Conducción enterrada de agua para instalación centralizada de agua caliente sanitaria

- Propiedad del archivo: CYPE INGENIEROS, S.A.
- Formato: FIEBDC-3/2002
- Ámbito geográfico: México
- Divisa: MXN
- Costes indirectos: 3.00 %
- Gastos generales: 13.00 %
- Beneficio industrial: 6.00 %
- IVA: 16.00 %

## U Urbanización interior del predio

### UB Canalización de instalaciones

#### UBC Calor y frío centralizado

**UBC020** m Conducción enterrada de agua para instalación centralizada de agua caliente sanitaria
Conducción enterrada de agua para instalación centralizada de agua caliente sanitaria de grupos de viviendas unifamiliares formada por tubo térmico de de polietileno reticulado de alta densidad (PE-Xb) con barrera de oxígeno (EVOH), modelo Flexstar Uno 25/70 "POLYTHERM", compuesto por un tubo de de polietileno reticulado de alta densidad (PE-Xb) con barrera de oxígeno (EVOH) de 25 mm de diámetro y 2,3 mm de espesor, con recubrimiento aislante de poliuretano y protección con tubo de polietileno corrugado con resistencia a los rayos UV de 70 mm de diámetro, colocada sobre cama de arena de 10 cm de espesor, debidamente compactada y nivelada con pisón vibrante de guiado manual, relleno lateral compactando hasta la plantilla y posterior relleno con la misma arena hasta 15 cm por encima de el lomo de la tubería. Incluso accesorios de unión y kits de aislamiento.
Criterio de valoración económica: El precio no incluye la excavación ni el relleno principal.
Incluye: Replanteo y trazo de la conducción. Presentación en seco de tubos y piezas especiales. Vertido de la arena en el fondo de la zanja. Colocación de la tubería en el fondo de la zanja. Montaje de la instalación, comenzando por el extremo de cabecera. Formación de uniones entre piezas. Comprobación. Ejecución del relleno envolvente.
Criterio de cuantificación de proyecto: Longitud medida en proyección horizontal, entre caras interiores de registros u otros elementos de unión, según documentación gráfica de Proyecto.
Criterio de cuantificación de obra: Se medirá, en proyección horizontal, la longitud realmente ejecutada según especificaciones de Proyecto, entre caras interiores de registros u otros elementos de unión.

| Código | Ud | Descripción | Rendimiento | Precio | Importe |
|---|---|---|---|---|---|
| mt37pol530aa | m | Tubo térmico de de polietileno reticulado de alta densidad (PE-Xb) con barrera de oxígeno (EVOH), modelo Flexstar Uno 25/70 "POLYTHERM", compuesto por un tubo de de polietileno reticulado de alta densidad (PE-Xb) con barrera de oxígeno (EVOH) de 25 mm de diámetro y 2,3 mm de espesor, con recubrimiento aislante de poliuretano y protección con tubo de polietileno corrugado con resistencia a los rayos UV de 70 mm de diámetro. (material) | 1.000 | 696.79 | 696.79 |
| mt37pol535a | m | Accesorios de unión y kits de aislamiento para tubería térmica Flexstar Uno 25/70, "POLYTHERM". (material) | 0.100 | 696.79 | 69.68 |
| mt01ara010a | m³ | Arena con granulometría de 0 a 5 mm de diámetro, limpia. (material) | 0.115 | 250.82 | 28.84 |
| mq01ret020b | h | Retrocargadora sobre ruedas, de 70 kW. (maquinaria) | 0.056 | 635.21 | 35.57 |
| mq02rop020 | h | Pisón vibrante de guiado manual, de 80 kg, con placa de 30x30 cm, tipo rana. (maquinaria) | 0.100 | 60.87 | 6.09 |
| mo004 | h | Oficial calefactor. (mano de obra) | 0.018 | 123.28 | 2.22 |
| mo103 | h | Ayudante calefactor. (mano de obra) | 0.018 | 72.91 | 1.31 |
| mo041 | h | Oficial albañil de obra civil. (mano de obra) | 0.046 | 119.98 | 5.52 |
| mo087 | h | Ayudante albañil de obra civil. (mano de obra) | 0.046 | 73.05 | 3.36 |
| % | % | Herramienta menor | 2 % | 849.38 | 16.99 |
|  |  | Costes directos |  |  | 866.37 |
