# Grupo de impulsión para colector, con centralita premontada

- Propiedad del archivo: CYPE Ingenieros S.A.
- Formato: FIEBDC-3/2016
- Programa: Generador de precios de la construcción. CYPE Ingenieros, S.A.
- Fecha: 23/05/2024
- Ámbito geográfico: México
- Divisa: MXN
- Costes indirectos: 3 %
- Gastos generales: 13 %
- Beneficio industrial: 6 %
- IVA: 16 %

## I Instalaciones

### IC Calefacción, refrigeración, climatización y agua caliente sanitaria

#### ICE Emisores por agua para calefacción y refrigeración

**ICE161** Ud Grupo de impulsión para colector, con centralita premontada.
Centralita programable con sonda exterior, sonda de impulsión, válvula de 4 vías en cruz, modelo RC-PLUS X 160 "POLYTHERM", de 1" de diámetro, con servomotor y con bomba de circulación HEL 60-25 de alta eficiencia, con termómetro, con interruptor para modo frío o modo calor. Totalmente montado, conexionado y probado.
Incluye: Colocación y fijación del grupo de impulsión al colector. Conexionado eléctrico de la centralita y de la bomba de circulación.
Criterio de cuantificación de proyecto: Número de unidades previstas, según documentación gráfica de Proyecto.
Criterio de cuantificación de obra: Se medirá el número de unidades realmente ejecutadas según especificaciones de Proyecto.

| Código | Ud | Descripción | Rendimiento | Precio | Importe |
|---|---|---|---|---|---|
| mt38pol765aa | Ud | Centralita programable con sonda exterior, sonda de impulsión, válvula de 4 vías en cruz, modelo RC-PLUS X 160 "POLYTHERM", de 1" de diámetro, con servomotor y con bomba de circulación HEL 60-25 de alta eficiencia, con termómetro. (material) | 1 | 29542.14 | 29542.140 |
| mt38pol350a | Ud | Interruptor para modo frío o modo calor "POLYTHERM", montaje en carril DIN. (material) | 1 | 691.88 | 691.880 |
| mo004 | h | Oficial calefactor. (mano de obra) | 0.687 | 123.28 | 84.693 |
| mo103 | h | Ayudante calefactor. (mano de obra) | 0.687 | 72.91 | 50.089 |
| % | % | Herramienta menor | 2 % | 30368.802 | 607.376 |
|  |  | Costes directos |  |  | 30976.178 |
