# Centralita para grupo de impulsión para colector

- Propiedad del archivo: CYPE Ingenieros S.A.
- Formato: FIEBDC-3/2016
- Programa: Generador de precios de la construcción. CYPE Ingenieros, S.A.
- Fecha: 23/05/2024
- Ámbito geográfico: México
- Divisa: MXN
- Costes indirectos: 3 %
- Gastos generales: 13 %
- Beneficio industrial: 6 %
- IVA: 16 %

## I Instalaciones

### IC Calefacción, refrigeración, climatización y agua caliente sanitaria

#### ICE Emisores por agua para calefacción y refrigeración

**ICE162** Ud Centralita para grupo de impulsión para colector.
Centralita programable con pantalla digital para control de la temperatura del agua de impulsión "POLYTHERM", alimentación a 230 V, con salida para servomotor de 3 puntos, sonda exterior, sonda de impulsión, control para la bomba de circulación y programador semanal, con posibilidad de control remoto desde smartphone o tablet mediante App y cambio de modo frío o modo calor mediante interruptor externo, con interruptor para modo frío o modo calor. Totalmente montada, conexionada y probada.
Incluye: Colocación, fijación y conexionado eléctrico y de comunicación con todos los elementos que lo demanden en la instalación.
Criterio de cuantificación de proyecto: Número de unidades previstas, según documentación gráfica de Proyecto.
Criterio de cuantificación de obra: Se medirá el número de unidades realmente ejecutadas según especificaciones de Proyecto.

| Código | Ud | Descripción | Rendimiento | Precio | Importe |
|---|---|---|---|---|---|
| mt38pol710a | Ud | Centralita programable con pantalla digital para control de la temperatura del agua de impulsión "POLYTHERM", alimentación a 230 V, con salida para servomotor de 3 puntos, sonda exterior, sonda de impulsión, control para la bomba de circulación y programador semanal, con posibilidad de control remoto desde smartphone o tablet mediante App y cambio de modo frío o modo calor mediante interruptor externo. (material) | 1 | 10281.97 | 10281.970 |
| mt38pol350a | Ud | Interruptor para modo frío o modo calor "POLYTHERM", montaje en carril DIN. (material) | 1 | 691.88 | 691.880 |
| mo004 | h | Oficial calefactor. (mano de obra) | 0.275 | 123.28 | 33.902 |
| mo103 | h | Ayudante calefactor. (mano de obra) | 0.275 | 72.91 | 20.050 |
| % | % | Herramienta menor | 2 % | 11027.802 | 220.556 |
|  |  | Costes directos |  |  | 11248.358 |
