# Tubería para poste, empotrada en la pared

- Propiedad del archivo: CYPE Ingenieros S.A.
- Formato: FIEBDC-3/2016
- Programa: Generador de precios de la construcción. CYPE Ingenieros, S.A.
- Fecha: 23/05/2024
- Ámbito geográfico: México
- Divisa: MXN
- Costes indirectos: 3 %
- Gastos generales: 13 %
- Beneficio industrial: 6 %
- IVA: 16 %

## I Instalaciones

### IF Plomería

#### IFM Postes

**IFM006** m Tubería para poste, empotrada en la pared.
Tubería para poste de plomería, empotrada en la pared, formada por tubo de acero galvanizado estirado sin costura, serie M, de 3/4" DN 20 mm de diámetro y 2,6 mm de espesor. Incluso material auxiliar para montaje y sujeción a la obra, accesorios y piezas especiales.
Criterio de valoración económica: El precio no incluye las ayudas de albañilería para instalaciones.
Incluye: Replanteo. Colocación y fijación de tubos, accesorios y piezas especiales.
Criterio de cuantificación de proyecto: Longitud medida según documentación gráfica de Proyecto.
Criterio de cuantificación de obra: Se medirá la longitud realmente ejecutada según especificaciones de Proyecto.

| Código | Ud | Descripción | Rendimiento | Precio | Importe |
|---|---|---|---|---|---|
| mt08tag400c | Ud | Material auxiliar para montaje y sujeción a la obra de las tuberías de acero galvanizado, de 3/4" DN 20 mm. (material) | 0.4 | 7.22 | 2.888 |
| mt08tag015cd | m | Tubo de acero galvanizado estirado sin costura, serie M, de 3/4" DN 20 mm de diámetro y 2,6 mm de espesor, con el precio incrementado el 15% en concepto de accesorios y piezas especiales. (material) | 1 | 166.13 | 166.130 |
| mt37wwt010e | m | Tubo flexible corrugado de polipropileno, de 23 mm de diámetro, temperatura de trabajo de hasta 100°C, para señalización y protección mecánica y contra los agentes externos como yeso, cemento, cal, etc., de las tuberías de conducción para agua fría y agua caliente sanitaria (material) | 1 | 12.76 | 12.760 |
| mo008 | h | Oficial plomero. (mano de obra) | 0.341 | 123.28 | 42.038 |
| mo107 | h | Ayudante plomero. (mano de obra) | 0.341 | 72.91 | 24.862 |
| % | % | Herramienta menor | 2 % | 248.678 | 4.974 |
|  |  | Costes directos |  |  | 253.652 |

Residuos:
- colocación: mt08tag015cd; factor de residuo 0.0329436

## Recursos

**mt08tag015cd** m Tubo de acero galvanizado estirado sin costura
Datos técnicos: Coste energético 40.945 MJ; Emisión de CO2 3.988 kg; Código LER 17 04 05; Masa del elemento 1.56 kg; Volumen 0.000743 m3
Residuos:
- embalaje: re170201 Madera. (componente de residuo); rendimiento 0.011 kg; Código LER 17 02 01; Masa del elemento 1 kg; Volumen 0.000909 m3
- embalaje: re170203 Plástico. (componente de residuo); rendimiento 0.003 kg; Código LER 17 02 03; Masa del elemento 1 kg; Volumen 0.001667 m3
