# Espejo de aumento para baño

- Propiedad del archivo: CYPE INGENIEROS, S.A.
- Formato: FIEBDC-3/2002
- Ámbito geográfico: México
- Divisa: MXN
- Costes indirectos: 3.00 %
- Gastos generales: 13.00 %
- Beneficio industrial: 6.00 %
- IVA: 16.00 %

## S Señalización y equipamiento

### SM Baños

#### SMG Espejos

**SMG010** Ud Espejo de aumento para baño.
Espejo giratorio, para baño, modelo Resort 88096 "PRESTO EQUIP", de latón con acabado cromado, con aumento en una cara y soporte mural con brazo extensible.
Incluye: Replanteo y trazo en el paramento de la situación del accesorio. Montaje y fijación.
Criterio de cuantificación de proyecto: Número de unidades previstas, según documentación gráfica de Proyecto.
Criterio de cuantificación de obra: Se medirá el número de unidades realmente ejecutadas según especificaciones de Proyecto.

| Código | Ud | Descripción | Rendimiento | Precio | Importe |
|---|---|---|---|---|---|
| mt31abp110d | Ud | Espejo giratorio, para baño, modelo Resort 88096 "PRESTO EQUIP", de latón con acabado cromado, con aumento en una cara y soporte mural con brazo extensible, incluso elementos de fijación. (material) | 1.000 | 2029.07 | 2029.07 |
| mo107 | h | Ayudante plomero. (mano de obra) | 0.126 | 77.37 | 9.75 |
| % | % | Herramienta menor | 2 % | 2038.82 | 40.78 |
|  |  | Costes directos |  |  | 2079.60 |
